# Gelosia de lâminas de alumínio, sistema "CORTIZO"

- Propriedade do ficheiro: CYPE Ingenieros S.A.
- Formato: FIEBDC-3/2016
- Programa: Gerador de preços para construção civil. CYPE Ingenieros, S.A.
- Data: 29/10/2024
- Âmbito geográfico: Cabo Verde
- Moeda: CVE
- Custos indirectos: 3 %
- IVA: 15 %

## L Vãos

### LS Protecções solares

#### LSZ Gelosias

**LSZ031** m² Gelosia de lâminas de alumínio, sistema "CORTIZO".
Gelosia fixa com lâminas orientáveis de alumínio, de 120 mm de largura, acabamento lacado "CORTIZO", colocada sobre substrutura composta por perfis montantes de alumínio, eixos de rotação, elementos para fixação das lâminas realizados com chapa de alumínio de entre 3 e 6 mm de espessura e aro. Inclusive barras para fixação através de aparafusamento em alvenaria com buchas de nylon e parafusos de aço.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça escareada. (material) | 4 | 47.38 | 189.520 |
| mt25dcl010Qa | m² | Gelosia fixa, "CORTIZO", formada por uma estrutura portante de montantes de alumínio sobre a que se fixam, através de ancoragens especiais, lâminas orientáveis de alumínio, de 120 mm de largura, acabamento lacado. (material) | 1 | 44895.45 | 44895.450 |
| mq06hor010 | h | Betoneira eléctrica com uma capacidade de amassadura de 160 l. (equipamento) | 0.006 | 334.11 | 2.005 |
| mo018 | h | Oficial de 1ª serralheiro. (mão de obra) | 0.534 | 635.34 | 339.272 |
| mo059 | h | Ajudante de serralheiro. (mão de obra) | 0.534 | 402.84 | 215.117 |
| % | % | Custos directos complementares | 2 % | 45641.364 | 912.827 |
|  |  | Custos directos |  |  | 46554.191 |

Resíduos:
- colocação: mt26aaa033a Ancoragem mecânica com bucha de nylon e parafuso de aço galvanizado, de cabeça escareada; factor de resíduo 0.00430435
- colocação: mt25dcl010Qa; factor de resíduo 0.024

## Recursos

**mt26aaa033a** Ud Ancoragem mecânica com bucha de nylon e parafuso de aço galvanizado, de cabeça escareada
Dados técnicos: Custo energético 1.599 MJ; Emissão de CO2 0.133 kg; Código LER 17 04 05; Massa do elemento 0.046 kg; Volume 0.000022 m3
Resíduos:
- embalagem: re150101 Embalagens de papel e cartão. (componente de resíduo); rendimento 0.001 kg; Código LER 15 01 01; Massa do elemento 1 kg; Volume 0.001333 m3

**mt25dcl010Qa** m² Gelosia fixa, "CORTIZO"
Dados técnicos: Custo energético 791.251 MJ; Emissão de CO2 56.554 kg; Código LER 17 04 02; Massa do elemento 7.2 kg; Volume 0.0048 m3
Resíduos:
- embalagem: re170203 Plástico. (componente de resíduo); rendimento 0.022 kg; Código LER 17 02 03; Massa do elemento 1 kg; Volume 0.001667 m3
