# Vidro laminado de segurança

- Propriedade do ficheiro: CYPE Ingenieros S.A.
- Formato: FIEBDC-3/2016
- Programa: Gerador de preços para construção civil. CYPE Ingenieros, S.A.
- Data: 18/04/2024
- Âmbito geográfico: Cabo Verde
- Moeda: CVE
- Custos indirectos: 3 %
- IVA: 15 %

## L Vãos

### LV Vidros

#### LVS Laminados de segurança

**LVS010** m² Vidro laminado de segurança.
Vidro laminado de segurança, composto por dois vidros de 5 mm de espessura unidos com dois filmes translúcidos de polivinil butiral, de 0,38 mm de espessura cada um, classificação de prestações 1B1, segundo EN 12600, fixado sobre caixilharia com cunhagem através de calços de apoio perimetrais e laterais, vedação a frio com silicone sintético incolor (não acrílico), compatível com o material suporte.
Inclui: Colocação, calçamento, montagem e ajuste da caixilharia. Vedação final de estanquidade. Sinalização das folhas.
Critério de medição de projecto: Superfície de caixilharia a envidraçar, segundo documentação gráfica de Projecto, incluindo em cada folha com vitral as dimensões do caixilho.
Critério de medição de obra: Será medida a superfície realmente executada segundo especificações de Projecto, somando, para cada uma das peças, a superfície resultante de arredondar por excesso cada uma das suas arestas a múltiplos de 30 mm.

| Código | Un | Descrição | Rendimento | Preço | Importância |
|---|---|---|---|---|---|
| mt21ves010cb | m² | Vidro laminado de segurança, composto por dois vidros de 5 mm de espessura unidos com dois filmes translúcidos de polivinil butiral, de 0,38 mm de espessura cada um, classificação de prestações 1B1, segundo EN 12600. Segundo NP EN ISO 12543-2 e EN 14449 (material) | 1.006 | 10759.59 | 10824.148 |
| mt21vva015a | Ud | Cartucho de 310 ml de silicone neutro, incolor, dureza Shore A aproximada de 23, segundo EN ISO 868 e recuperação elástica >=80%, segundo EN ISO 7389. (material) | 0.29 | 933.36 | 270.674 |
| mt21vva021 | Ud | Material auxiliar para a colocação de vidros. (material) | 1 | 203.77 | 203.770 |
| mo055 | h | Oficial de 1ª vidraceiro. (mão de obra) | 0.544 | 662.17 | 360.220 |
| mo110 | h | Ajudante de vidraceiro. (mão de obra) | 0.544 | 424.19 | 230.759 |
| % | % | Custos directos complementares | 2 % | 11889.571 | 237.791 |
|  |  | Custos directos |  |  | 12127.362 |

Resíduos:
- colocação: mt21ves010cb; factor de resíduo 0.00767576
- colocação: mt21vva015a; factor de resíduo 0.06

## Recursos

**mt21ves010cb** m² Vidro laminado de segurança
Dados técnicos: Custo energético 374.783 MJ; Emissão de CO2 28.035 kg; Código LER 17 02 02; Massa do elemento 25 kg; Volume 0.025 m3
Resíduos:
- embalagem: re170604 Materiais de isolamento não abrangidos em 17 06 01 e 17 06 03. (componente de resíduo); rendimento 0.015 kg; Código LER 17 06 04; Massa do elemento 1 kg; Volume 0.001667 m3

**mt21vva015a** Ud Cartucho de 310 ml de silicone neutro
Dados técnicos: Custo energético 87.088 MJ; Emissão de CO2 3.667 kg; Código LER 17 09 04; Massa do elemento 0.45 kg; Volume 0.0003 m3
Resíduos:
- embalagem: re170203 Plástico. (componente de resíduo); rendimento 0.1 kg; Código LER 17 02 03; Massa do elemento 1 kg; Volume 0.001667 m3
