# Vidro temperado

- Propriedade do ficheiro: CYPE Ingenieros S.A.
- Formato: FIEBDC-3/2016
- Programa: Gerador de preços para construção civil. CYPE Ingenieros, S.A.
- Data: 29/10/2024
- Âmbito geográfico: Cabo Verde
- Moeda: CVE
- Custos indirectos: 3 %
- IVA: 15 %

## L Vãos

### LV Vidros

#### LVT Temperados

**LVT010** m² Vidro temperado.
Vidro de silicato sodo cálcico temperado, de cor bronze, de 4 mm de espessura, classificação de prestações 1C3, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21vtt020ka | m² | Vidro de silicato sodo cálcico temperado, de cor bronze, de 4 mm de espessura, classificação de prestações 1C3, segundo EN 12600. Segundo NP EN 12150-1. (material) | 1.006 | 5858.87 | 5894.023 |
| mt21vva025 | m | Perfil contínuo de neopreno para a colocação do vidro. (material) | 3.334 | 147.05 | 490.265 |
| mt21vva021 | Ud | Material auxiliar para a colocação de vidros. (material) | 1.5 | 205.87 | 308.805 |
| mo055 | h | Oficial de 1ª vidraceiro. (mão de obra) | 0.906 | 667.36 | 604.628 |
| mo110 | h | Ajudante de vidraceiro. (mão de obra) | 0.906 | 427.52 | 387.333 |
| % | % | Custos directos complementares | 2 % | 7685.054 | 153.701 |
|  |  | Custos directos |  |  | 7838.755 |

Resíduos:
- colocação: mt21vtt020ka; factor de resíduo 0.011
- colocação: mt21vva025 Perfil contínuo de neopreno para a colocação do vidro; factor de resíduo 0.06

## Recursos

**mt21vtt020ka** m² Vidro de silicato sodo cálcico temperado
Dados técnicos: Custo energético 150.287 MJ; Emissão de CO2 11.230 kg; Código LER 17 02 02; Massa do elemento 10 kg; Volume 0.01 m3
Resíduos:
- embalagem: re170604 Materiais de isolamento não abrangidos em 17 06 01 e 17 06 03. (componente de resíduo); rendimento 0.013 kg; Código LER 17 06 04; Massa do elemento 1 kg; Volume 0.001667 m3

**mt21vva025** m Perfil contínuo de neopreno para a colocação do vidro
Dados técnicos: Custo energético 1.286 MJ; Emissão de CO2 0.034 kg; Código LER 17 02 03; Massa do elemento 0.0099 kg; Volume 0.000017 m3
Resíduos:
- embalagem: re170203 Plástico. (componente de resíduo); rendimento 0.001 kg; Código LER 17 02 03; Massa do elemento 1 kg; Volume 0.001667 m3
