# Perfil para alojamento de vidro temperado

- Propriedade do ficheiro: CYPE Ingenieros S.A.
- Formato: FIEBDC-3/2016
- Programa: Gerador de preços para construção civil. CYPE Ingenieros, S.A.
- Data: 18/04/2024
- Âmbito geográfico: Cabo Verde
- Moeda: CVE
- Custos indirectos: 3 %
- IVA: 15 %

## L Vãos

### LV Vidros

#### LVT Temperados

**LVT024** m Perfil para alojamento de vidro temperado.
Perfil de aço inoxidável AISI 304, de 15x9x15 mm, para alojamento de vidro de 6 mm de espessura, fixado ao paramento suporte com parafusos.
Inclui: Marcação. Fixação do perfil.
Critério de medição de projecto: Comprimento medido segundo documentação gráfica de Projecto.
Critério de medição de obra: Medir-se-á o comprimento realmente executado segundo especificações de Projecto.

| Código | Un | Descrição | Rendimento | Preço | Importância |
|---|---|---|---|---|---|
| mt21vts010a | m | Perfil de aço inoxidável AISI 304, de 15x9x15 mm, para alojamento de vidro de 6 mm de espessura, inclusive parafusos. (material) | 1.05 | 1851.05 | 1943.603 |
| mo018 | h | Oficial de 1ª serralheiro. (mão de obra) | 0.129 | 630.4 | 81.322 |
| mo059 | h | Ajudante de serralheiro. (mão de obra) | 0.129 | 399.7 | 51.561 |
| % | % | Custos directos complementares | 2 % | 2076.486 | 41.530 |
|  |  | Custos directos |  |  | 2118.016 |

Resíduos:
- colocação: mt21vts010a Perfil de aço inoxidável AISI 304, de 15x9x15 mm, para alojamento de vidro de 6 mm de espessura, inclusive parafusos; factor de resíduo 0.00450117

## Recursos

**mt21vts010a** m Perfil de aço inoxidável AISI 304, de 15x9x15 mm, para alojamento de vidro de 6 mm de espessura, inclusive parafusos
Dados técnicos: Custo energético 21.109 MJ; Emissão de CO2 3.027 kg; Código LER 17 04 05; Massa do elemento 0.427 kg; Volume 0.000203 m3
Resíduos:
- embalagem: re170203 Plástico. (componente de resíduo); rendimento 0.008 kg; Código LER 17 02 03; Massa do elemento 1 kg; Volume 0.001667 m3
