# Camada separadora em coberturas planas: geotêxtil não tecido

- Propriedade do ficheiro: CYPE Ingenieros S.A.
- Formato: FIEBDC-3/2016
- Programa: Gerador de preços para construção civil. CYPE Ingenieros, S.A.
- Data: 29/10/2024
- Âmbito geográfico: Cabo Verde
- Moeda: CVE
- Custos indirectos: 3 %
- IVA: 15 %

## N Isolamentos e impermeabilizações

### NG Geosintéticos

#### NGU Cobertas planas

**NGU010** m² Camada separadora em coberturas planas: geotêxtil não tecido.
Camada separadora em coberturas planas: geotêxtil não tecido sintético, termosoldado, de polipropileno, com uma resistência à tracção longitudinal de 12,5 kN/m, uma abertura de cone ao ensaio de perfuração dinâmica segundo NP EN ISO 13433 inferior a 60 mm, resistência CBR ao punçoamento 22 kN e uma massa superficial de 170 g/m². Colocação em obra: com sobreposições, directamente sob o isolamento térmico.
Inclui: Colocação da camada separadora.
Critério de medição de projecto: Superfície medida segundo documentação gráfica de Projecto.
Critério de medição de obra: Medir-se-á a superfície realmente executada segundo especificações de Projecto, incluindo as entregas e as sobreposições.

| Código | Un | Descrição | Rendimento | Preço | Importância |
|---|---|---|---|---|---|
| mt14gso010cw | m² | Geotêxtil não tecido sintético, termosoldado, de polipropileno, com uma resistência à tracção longitudinal de 12,5 kN/m, uma abertura de cone ao ensaio de perfuração dinâmica segundo NP EN ISO 13433 inferior a 60 mm, resistência CBR ao punçoamento 22 kN e uma massa superficial de 170 g/m², segundo EN 13252. (material) | 1.1 | 237.73 | 261.503 |
| mo029 | h | Oficial de 1ª aplicador de lâminas impermeabilizantes. (mão de obra) | 0.025 | 627.12 | 15.678 |
| mo067 | h | Ajudante de aplicador de lâminas impermeabilizantes. (mão de obra) | 0.051 | 402.07 | 20.506 |
| % | % | Custos directos complementares | 2 % | 297.687 | 5.954 |
|  |  | Custos directos |  |  | 303.641 |

Resíduos:
- colocação: mt14gso010cw; factor de resíduo 0.07

## Recursos

**mt14gso010cw** m² Geotêxtil não tecido sintético
Dados técnicos: Custo energético 22.270 MJ; Emissão de CO2 0.751 kg; Código LER 17 06 04; Massa do elemento 0.17 kg; Volume 0.000283 m3
Resíduos:
- embalagem: re170203 Plástico. (componente de resíduo); rendimento 0.024 kg; Código LER 17 02 03; Massa do elemento 1 kg; Volume 0.001667 m3
