# Vedação de junta de dilatação com massa elástica

- Propriedade do ficheiro: CYPE Ingenieros S.A.
- Formato: FIEBDC-3/2016
- Programa: Gerador de preços para construção civil. CYPE Ingenieros, S.A.
- Data: 29/10/2024
- Âmbito geográfico: Cabo Verde
- Moeda: CVE
- Custos indirectos: 3 %
- IVA: 15 %

## N Isolamentos e impermeabilizações

### NI Impermeabilizações

#### NIJ Juntas

**NIJ020** m Vedação de junta de dilatação com massa elástica.
Vedação de junta de dilatação de 15 mm de largura, em paramento vertical exterior, com massa elastomérica monocomponente à base de poliuretano, de cor branca, sobre cordão de polietileno expandido de células fechadas, de secção circular de 20 mm de diâmetro; acabamento através de alisamento do material com espátula.
Inclui: Limpeza do suporte. Protecção da superfície contígua à junta. Enchimento do fundo da junta. Aplicação da massa.
Critério de medição de projecto: Comprimento medido segundo documentação gráfica de Projecto.
Critério de medição de obra: Medir-se-á o comprimento realmente executado segundo especificações de Projecto.

| Código | Un | Descrição | Rendimento | Preço | Importância |
|---|---|---|---|---|---|
| mt15bas010d | m | Cordão de polietileno expandido de células fechadas, de secção circular de 20 mm de diâmetro, para o enchimento de fundo de junta. (material) | 1 | 26.95 | 26.950 |
| mt15bas030a | Ud | Cartucho de massa elastomérica monocomponente à base de poliuretano, de cor branca, de 600 ml, tipo F-25 HM segundo EN ISO 11600, de alta aderência e de endurecimento rápido, com elevadas propriedades elásticas, resistência à intempérie, ao envelhecimento e aos raios UV, apta para estar em contacto com agua potável, dureza Shore A aproximada de 35 e alongamento em ruptura > 600%, segundo EN ISO 11600. (material) | 0.25 | 1042.85 | 260.713 |
| mo112 | h | Operário especializado construção. (mão de obra) | 0.249 | 393.22 | 97.912 |
| % | % | Custos directos complementares | 2 % | 385.575 | 7.712 |
|  |  | Custos directos |  |  | 393.287 |

Resíduos:
- colocação: mt15bas010d; factor de resíduo 0.044
- colocação: mt15bas030a; factor de resíduo 0.06

## Recursos

**mt15bas010d** m Cordão de polietileno expandido de células fechadas
Dados técnicos: Custo energético 46.272 MJ; Emissão de CO2 1.374 kg; Código LER 17 02 03; Massa do elemento 0.298 kg; Volume 0.000497 m3
Resíduos:
- embalagem: re170201 Madeira. (componente de resíduo); rendimento 0.04 kg; Código LER 17 02 01; Massa do elemento 1 kg; Volume 0.000909 m3

**mt15bas030a** Ud Cartucho de massa elastomérica monocomponente à base de poliuretano
Dados técnicos: Custo energético 113.498 MJ; Emissão de CO2 5.521 kg; Código LER 17 09 04; Massa do elemento 0.72 kg; Volume 0.00048 m3
Resíduos:
- embalagem: re170203 Plástico. (componente de resíduo); rendimento 0.1 kg; Código LER 17 02 03; Massa do elemento 1 kg; Volume 0.001667 m3
