# Impermeabilização de junta de construção em contacto com a água, com fita de PVC-P

- Propriedade do ficheiro: CYPE Ingenieros S.A.
- Formato: FIEBDC-3/2016
- Programa: Gerador de preços para construção civil. CYPE Ingenieros, S.A.
- Data: 29/10/2024
- Âmbito geográfico: Cabo Verde
- Moeda: CVE
- Custos indirectos: 3 %
- IVA: 15 %

## N Isolamentos e impermeabilizações

### NI Impermeabilizações

#### NIJ Juntas

**NIJ112** m Impermeabilização de junta de construção em contacto com a água, com fita de PVC-P.
Impermeabilização de junta de construção, exposta a pressão hidrostática, temporal ou permanente, com fita de PVC-P, de 150 mm de largura e 3 mm de espessura, cor cinzento, colocada topo a topo, no interior do elemento estrutural, fixada com abraçadeiras metálicas.
Inclui: Limpeza do suporte. Colocação da fita. Fixação mecânica da fita.
Critério de medição de projecto: Comprimento medido segundo documentação gráfica de Projecto.
Critério de medição de obra: Medir-se-á o comprimento realmente executado segundo especificações de Projecto.

| Código | Un | Descrição | Rendimento | Preço | Importância |
|---|---|---|---|---|---|
| mt15sjd100ab | m | Fita de PVC-P, de 150 mm de largura e 3 mm de espessura, cor cinzento, para vedar juntas de construção interiores. (material) | 1.05 | 1115.76 | 1171.548 |
| mt15sjd115a | Ud | Abraçadeira metálica. (material) | 4 | 77.66 | 310.640 |
| mo032 | h | Oficial de 1ª aplicador de produtos impermeabilizantes. (mão de obra) | 0.125 | 627.12 | 78.390 |
| % | % | Custos directos complementares | 2 % | 1560.578 | 31.212 |
|  |  | Custos directos |  |  | 1591.790 |

Resíduos:
- colocação: mt15sjd100ab Fita de PVC-P, de 150 mm de largura e 3 mm de espessura, cor cinzento, para vedar juntas de construção interiores; factor de resíduo 0.04
- colocação: mt15sjd115a Abraçadeira metálica; factor de resíduo 0.0188

## Recursos

**mt15sjd100ab** m Fita de PVC-P, de 150 mm de largura e 3 mm de espessura, cor cinzento, para vedar juntas de construção interiores
Dados técnicos: Custo energético 28.000 MJ; Emissão de CO2 3.079 kg; Código LER 17 02 03; Massa do elemento 0.63 kg; Volume 0.00105 m3
Resíduos:
- embalagem: re170203 Plástico. (componente de resíduo); rendimento 0.001 kg; Código LER 17 02 03; Massa do elemento 1 kg; Volume 0.001667 m3

**mt15sjd115a** Ud Abraçadeira metálica
Dados técnicos: Custo energético 5.685 MJ; Emissão de CO2 0.453 kg; Código LER 17 04 05; Massa do elemento 0.13 kg; Volume 0.000062 m3
Resíduos:
- embalagem: re170203 Plástico; rendimento 0.025 kg
