# Encontro de cobertura plana acessível, não ventilada com sumidouro. Impermeabilização com lâminas asfálticas

- Propriedade do ficheiro: CYPE Ingenieros S.A.
- Formato: FIEBDC-3/2016
- Programa: Gerador de preços para construção civil. CYPE Ingenieros, S.A.
- Data: 19/04/2024
- Âmbito geográfico: Cabo Verde
- Moeda: CVE
- Custos indirectos: 3 %
- IVA: 15 %

## Q Coberturas

### QA Planas acessíveis, não ventiladas

#### QAF Pontos singulares

**QAF030** Ud Encontro de cobertura plana acessível, não ventilada com sumidouro. Impermeabilização com lâminas asfálticas.
Encontro de cobertura plana acessível, não ventilada, com pavimento flutuante sobre suportes, tipo invertida com sumidouro de saída horizontal, realizando um rebaixo no suporte à volta do sumidouro, no qual será assente a impermeabilização formada por: peça de reforço de membrana de betume modificado com elastómero SBS, LBM(SBS)-40-FP, com armadura de feltro de poliéster não tecido de 160 g/m², de superfície não protegida, totalmente aderida ao suporte com maçarico, prévia aplicação de primário com emulsão asfáltica aniônica com cargas, e colocação de sumidouro de saída horizontal, de borracha EPDM, cor preto, de 100x100x375 mm, com curva para tubo de queda de 100 mm de diâmetro, integralmente aderido à peça de reforço anterior com maçarico.
Inclui: Execução de rebaixe do suporte à volta do sumidouro. Limpeza e preparação da superfície. Aplicação da emulsão asfáltica. Colocação da peça de reforço. Colocação do sumidouro.
Critério de medição de projecto: Número de unidades previstas, segundo documentação gráfica de Projecto.
Critério de medição de obra: Medir-se-á o número de unidades realmente executadas segundo especificações de Projecto.

| Código | Un | Descrição | Rendimento | Preço | Importância |
|---|---|---|---|---|---|
| mt14iea020c | kg | Emulsão asfáltica aniônica com cargas. (material) | 0.3 | 533.35 | 160.005 |
| mt14lba010g | m² | Membrana de betume modificado com elastómero SBS, LBM(SBS)-40-FP, de 3,5 mm de espessura, massa nominal 4 kg/m², com armadura de feltro de poliéster não tecido de 160 g/m², de superfície não protegida. Segundo EN 13707. (material) | 1.05 | 1120.04 | 1176.042 |
| mt15acc052j | Ud | Sumidouro de saída horizontal, de borracha EPDM, cor preto, de 100x100x375 mm, com curva para tubo de queda de 100 mm de diâmetro. (material) | 1 | 2169.73 | 2169.730 |
| mo029 | h | Oficial de 1ª aplicador de lâminas impermeabilizantes. (mão de obra) | 0.401 | 622.24 | 249.518 |
| mo067 | h | Ajudante de aplicador de lâminas impermeabilizantes. (mão de obra) | 0.401 | 398.94 | 159.975 |
| mo008 | h | Oficial de 1ª canalizador. (mão de obra) | 0.401 | 639.39 | 256.395 |
| % | % | Custos directos complementares | 2 % | 4171.665 | 83.433 |
|  |  | Custos directos |  |  | 4255.098 |

Resíduos:
- colocação: mt14iea020c Emulsão asfáltica aniônica com cargas; factor de resíduo 0.007
- colocação: mt14lba010g; factor de resíduo 0.0649432

## Recursos

**mt14iea020c** kg Emulsão asfáltica aniônica com cargas
Dados técnicos: Custo energético 31.940 MJ; Emissão de CO2 0.230 kg; Código LER 17 03 02; Massa do elemento 1 kg; Volume 0.001 m3

**mt14lba010g** m² Membrana de betume modificado com elastómero SBS
Dados técnicos: Custo energético 233.484 MJ; Emissão de CO2 6.574 kg; Código LER 17 03 02; Massa do elemento 4 kg; Volume 0.004 m3
Resíduos:
- embalagem: re170203 Plástico. (componente de resíduo); rendimento 0.053 kg; Código LER 17 02 03; Massa do elemento 1 kg; Volume 0.001667 m3
