# Cobertura inclinada de telhas

- Propriedade do ficheiro: CYPE Ingenieros S.A.
- Formato: FIEBDC-3/2016
- Programa: Gerador de preços para construção civil. CYPE Ingenieros, S.A.
- Data: 29/10/2024
- Âmbito geográfico: Cabo Verde
- Moeda: CVE
- Custos indirectos: 3 %
- IVA: 15 %

## Q Coberturas

### QT Inclinadas

#### QTT Telhados

**QTT210** m² Cobertura inclinada de telhas.
Cobertura inclinada com uma pendente média de 30%. FORMAÇÃO DE PENDENTES: painel cerâmico furado com encaixe macho-fêmea, para revestir, 50x20x3 cm, com com topos rectos, com uma camada de regularização de argamassa de cimento, confeccionada em obra, dosificação 1:6, de 3 cm de espessura e acabamento afagado e enchimento das juntas entre as peças dos tramos contíguos com a mesma argamassa, sobre muretes de tijolo cerâmico furado de 30x20x9 cm assente com argamassa de cimento, confeccionada em obra, dosificação 1:6, rematados superiormente com mestras de argamassa de cimento, confeccionada em obra, dosificação 1:6, tudo sobre laje de betão; REVESTIMENTO: telhas lusa cerâmicas, acabamento com engobe cor vermelho, 47,5x28,2 cm, assentes com argamassa de cimento, confeccionada em obra, dosificação 1:8. Inclusive, resolução de pontos singulares e peças especiais da cobertura.
Critérios considerados na determinação do preço da unidade de obra: O preço não inclui a laje de betão.
Inclui: Limpeza da superfície superior da laje. Marcação de rincões, laroz, encontros e juntas. Formação de paredes perimetrais com peças cerâmicas. Formação de muretes. Aplicação de mestras no remate dos muretes para receber o painel. Colocação das cintas de papel sobre os muretes. Colocação das peças cerâmicas que formam o tabuleiro. Descarga, espalhamento e nivelamento com réguas da camada de argamassa de regularização. Colocação das telhas assentes com argamassa. Execução de cumeeiras, rincões, beirados e bordas livres.
Critério de medição de projecto: Superfície da vertente medida em verdadeira magnitude, segundo documentação gráfica de Projecto, sem ter em conta a sobreposição correspondente da telha. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 20.07 | 34.05 | 683.384 |
| mt08aaa010a | m³ | Água. (material) | 0.024 | 195.56 | 4.693 |
| mt01arg005a | t | Areia de pedreira, para argamassa preparada em obra. (material) | 0.178 | 2106.19 | 374.902 |
| mt08cem000m | kg | Cimento cinzento em sacos. (material) | 23.25 | 17.38 | 404.085 |
| mt04lcg020a | Ud | Painel cerâmico furado com encaixe macho-fêmea, para revestir, 50x20x3 cm, com com topos rectos. (material) | 10.9 | 109.88 | 1197.692 |
| mt13tmb010lm | Ud | Telha lusa cerâmica, acabamento com engobe cor vermelho, 47,5x28,2 cm, segundo EN 1304. (material) | 12.088 | 394.64 | 4770.408 |
| mt13tmb011lm | Ud | Telhão cerâmico, acabamento com engobe cor vermelho, 44x28,5x10,5 cm, para telhas lusa, segundo EN 1304. (material) | 0.32 | 1836.88 | 587.802 |
| mt13tmb015lm | Ud | Telha de ventilação cerâmica, acabamento com engobe cor vermelho, 47,5x28,2x7,5 cm, para telhas lusa, segundo EN 1304. (material) | 0.1 | 7483.81 | 748.381 |
| mt13tac100 | kg | Pigmento para argamassa. (material) | 0.027 | 980.34 | 26.469 |
| mq06hor010 | h | Betoneira eléctrica com uma capacidade de amassadura de 160 l. (equipamento) | 0.085 | 334.11 | 28.399 |
| mo020 | h | Oficial de 1ª construção. (mão de obra) | 1.915 | 627.12 | 1200.935 |
| mo113 | h | Operário não qualificado construção. (mão de obra) | 2.968 | 386.89 | 1148.290 |
| % | % | Custos directos complementares | 10 % | 11175.440 | 1117.544 |
|  |  | Custos directos |  |  | 12292.984 |

Resíduos:
- colocação: mt04lpt010c; factor de resíduo 0.0516306
- colocação: mt01arg005a Areia de pedreira, para argamassa preparada em obra; factor de resíduo 0.00501329
- colocação: mt08cem000m Cimento cinzento em sacos; factor de resíduo 0.0063
- colocação: mt04lcg020a Painel cerâmico furado com encaixe macho-fêmea, para revestir, 50x20x3 cm, com com topos rectos; factor de resíduo 0.0196
- colocação: mt13tmb010lm Telha lusa cerâmica, acabamento com engobe cor vermelho, 47,5x28,2 cm, segundo EN 1304; factor de resíduo 0.037127
- colocação: mt13tmb011lm Telhão cerâmico, acabamento com engobe cor vermelho, 44x28,5x10,5 cm, para telhas lusa, segundo EN 1304; factor de resíduo 0.0196
- colocação: mt13tmb015lm Telha de ventilação cerâmica, acabamento com engobe cor vermelho, 47,5x28,2x7,5 cm, para telhas lusa, segundo EN 1304; factor de resíduo 0.0196
- colocação: mt13tac100 Pigmento para argamassa; factor de resíduo 0.031132

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt04lcg020a** Ud Painel cerâmico furado com encaixe macho-fêmea, para revestir, 50x20x3 cm, com com topos rectos
Dados técnicos: Custo energético 12.713 MJ; Emissão de CO2 0.660 kg; Código LER 17 01 03; Massa do elemento 3.2 kg; Volume 0.00256 m3
Resíduos:
- embalagem: re170201 Madeira; rendimento 0.017 kg
- embalagem: re170203 Plástico; rendimento 0.004 kg

**mt13tmb010lm** Ud Telha lusa cerâmica, acabamento com engobe cor vermelho, 47,5x28,2 cm, segundo EN 1304
Dados técnicos: Custo energético 13.401 MJ; Emissão de CO2 0.694 kg; Código LER 17 01 03; Massa do elemento 3.45 kg; Volume 0.00276 m3
Resíduos:
- embalagem: re170201 Madeira; rendimento 0.003 kg
- embalagem: re170203 Plástico; rendimento 0.002 kg

**mt13tmb011lm** Ud Telhão cerâmico, acabamento com engobe cor vermelho, 44x28,5x10,5 cm, para telhas lusa, segundo EN 1304
Dados técnicos: Custo energético 13.215 MJ; Emissão de CO2 0.684 kg; Código LER 17 01 03; Massa do elemento 3.4 kg; Volume 0.00272 m3
Resíduos:
- embalagem: re170201 Madeira; rendimento 0.003 kg
- embalagem: re170203 Plástico; rendimento 0.002 kg

**mt13tmb015lm** Ud Telha de ventilação cerâmica, acabamento com engobe cor vermelho, 47,5x28,2x7,5 cm, para telhas lusa, segundo EN 1304
Dados técnicos: Custo energético 13.957 MJ; Emissão de CO2 0.724 kg; Código LER 17 01 03; Massa do elemento 3.6 kg; Volume 0.00288 m3
Resíduos:
- embalagem: re170201 Madeira; rendimento 0.003 kg
- embalagem: re170203 Plástico; rendimento 0.002 kg

**mt13tac100** kg Pigmento para argamassa
Dados técnicos: Custo energético 0.291 MJ; Emissão de CO2 0.014 kg; Código LER 17 09 04; Massa do elemento 1 kg; Volume 0.000667 m3
Resíduos:
- embalagem: re170203 Plástico; rendimento 0.003 kg
