# Revestimento de cobertura de placas asfálticas

- Propriedade do ficheiro: CYPE Ingenieros S.A.
- Formato: FIEBDC-3/2016
- Programa: Gerador de preços para construção civil. CYPE Ingenieros, S.A.
- Data: 19/04/2024
- Âmbito geográfico: Cabo Verde
- Moeda: CVE
- Custos indirectos: 3 %
- IVA: 15 %

## Q Coberturas

### QU Componentes de coberturas inclinadas e curvas

#### QUA De placas asfálticas

**QUA010** m² Revestimento de cobertura de placas asfálticas.
Revestimento de cobertura de placas asfálticas 10 ondas, de perfil ondulado e cor preto, à base de fibras minerais e vegetais saturadas com uma emulsão betuminosa a altas temperaturas, colocadas com uma sobreposição da placa superior de 150 mm e uma sobreposição lateral de duas ondas e fixadas mecanicamente sobre estrutura leve metálica, em cobertura inclinada, com uma pendente do 25% ao 30%. Inclusive acessórios de fixação das placas.
Critérios considerados na determinação do preço da unidade de obra: O preço não inclui a superfície suporte nem os pontos singulares e as peças especiais da cobertura.
Inclui: Marcação das placas por vertente. Corte, preparação e colocação das placas. Fixação mecânica das placas.
Critério de medição de projecto: Superfície medida em verdadeira magnitude, segundo documentação gráfica de Projecto.
Critério de medição de obra: Medir-se-á, em verdadeira magnitude, a superfície realmente executada segundo especificações de Projecto.

| Código | Un | Descrição | Rendimento | Preço | Importância |
|---|---|---|---|---|---|
| mt13lpo010e | m² | Placa asfáltica 10 ondas, de perfil ondulado e cor preto, à base de fibras minerais e vegetais saturadas com uma emulsão betuminosa a altas temperaturas, segundo NP EN 534. (material) | 1.17 | 1275.34 | 1492.148 |
| mt13lpo052c | Ud | Parafuso auto-roscante, para a fixação sobre suporte metálico. (material) | 6 | 16.53 | 99.180 |
| mo051 | h | Oficial de 1ª montador de painéis metálicos. (mão de obra) | 0.113 | 639.39 | 72.251 |
| mo098 | h | Ajudante de montador de painéis metálicos. (mão de obra) | 0.113 | 398.94 | 45.080 |
| % | % | Custos directos complementares | 2 % | 1708.659 | 34.173 |
|  |  | Custos directos |  |  | 1742.832 |

Resíduos:
- colocação: mt13lpo010e; factor de resíduo 0.06
- colocação: mt13lpo052c Parafuso auto-roscante, para a fixação sobre suporte metálico; factor de resíduo 0.005

## Recursos

**mt13lpo010e** m² Placa asfáltica 10 ondas
Dados técnicos: Custo energético 146.993 MJ; Emissão de CO2 4.443 kg; Código LER 17 03 02; Massa do elemento 3.179 kg; Volume 0.003179 m3
Resíduos:
- embalagem: re170201 Madeira. (componente de resíduo); rendimento 0.017 kg; Código LER 17 02 01; Massa do elemento 1 kg; Volume 0.000909 m3
- embalagem: re170203 Plástico. (componente de resíduo); rendimento 0.005 kg; Código LER 17 02 03; Massa do elemento 1 kg; Volume 0.001667 m3

**mt13lpo052c** Ud Parafuso auto-roscante, para a fixação sobre suporte metálico
Dados técnicos: Custo energético 0.075 MJ; Emissão de CO2 0.005 kg; Código LER 17 04 05; Massa do elemento 0.0076 kg; Volume 0.000004 m3
Resíduos:
- embalagem: re150101 Embalagens de papel e cartão. (componente de resíduo); rendimento 0.001 kg; Código LER 15 01 01; Massa do elemento 1 kg; Volume 0.001333 m3
