# Ponto singular para cobertura inclinada de fibrocimento sem amianto

- Propriedade do ficheiro: CYPE Ingenieros S.A.
- Formato: FIEBDC-3/2016
- Programa: Gerador de preços para construção civil. CYPE Ingenieros, S.A.
- Data: 19/04/2024
- Âmbito geográfico: Cabo Verde
- Moeda: CVE
- Custos indirectos: 3 %
- IVA: 15 %

## Q Coberturas

### QU Componentes de coberturas inclinadas e curvas

#### QUC De placas de fibrocimento sem amianto

**QUC011** m Ponto singular para cobertura inclinada de fibrocimento sem amianto.
Encontro lateral de vertente com paramento vertical para cobertura inclinada com uma pendente maior que 10%, com peças de cavalete liso com ângulo de 90°, de 300 mm de largura de aba e 1200 mm de comprimento, cor argila, para cobertura de fibrocimento sem amianto, com acessórios de fixação, colocadas sobre as placas de encontro com o paramento, com uma sobreposição mínima de 10 cm. Inclusive acessórios de fixação das peças às placas e peça de remate de fachada de chapa dobrada de aço galvanizado, colocado no roço do paramento com argamassa de cimento M-10 e sobreposto sobre a peça.
Inclui: Marcação e colocação das peças de remate sobre as placas de cobertura. Fixação das peças às placas.
Critério de medição de projecto: Comprimento medido em verdadeira magnitude, segundo documentação gráfica de Projecto.
Critério de medição de obra: Medir-se-á, em verdadeira magnitude, o comprimento realmente executado segundo especificações de Projecto.

| Código | Un | Descrição | Rendimento | Preço | Importância |
|---|---|---|---|---|---|
| mt13eur020e | Ud | Cavalete liso com ângulo de 90°, de 300 mm de largura de aba e 1200 mm de comprimento, cor argila, para cobertura de fibrocimento sem amianto, com acessórios de fixação. Segundo EN 494. (material) | 0.909 | 3601.7 | 3273.945 |
| mt09mor010e | m³ | Argamassa de cimento CEM II/B-L 32,5 N tipo M-10, confeccionada em obra com 320 kg/m³ de cimento e uma proporção em volume 1/4. (material) | 0.01 | 17213.14 | 172.131 |
| mt20rca010bb | m | Peça de remate de fachada de chapa dobrada de aço galvanizado, espessura 0,8 mm, desenvolvimento 150 mm e 3 dobras. (material) | 1.1 | 814.58 | 896.038 |
| mt15sja020a | Ud | Cartucho de pasta de poliuretano, de 310 cm³. (material) | 0.17 | 1134.15 | 192.806 |
| mo051 | h | Oficial de 1ª montador de painéis metálicos. (mão de obra) | 0.401 | 639.39 | 256.395 |
| mo098 | h | Ajudante de montador de painéis metálicos. (mão de obra) | 0.219 | 398.94 | 87.368 |
| % | % | Custos directos complementares | 2 % | 4878.683 | 97.574 |
|  |  | Custos directos |  |  | 4976.257 |

Resíduos:
- colocação: mt13eur020e; factor de resíduo 0.0248
- colocação: mt09mor010e; factor de resíduo 0.0036
- colocação: mt20rca010bb Peça de remate de fachada de chapa dobrada de aço galvanizado, espessura 0,8 mm, desenvolvimento 150 mm e 3 dobras; factor de resíduo 0.00530021
- colocação: mt15sja020a Cartucho de pasta de poliuretano, de 310 cm³; factor de resíduo 0.06

## Recursos

**mt13eur020e** Ud Cavalete liso com ângulo de 90°
Dados técnicos: Custo energético 5.178 MJ; Emissão de CO2 1.229 kg; Código LER 17 01 01; Massa do elemento 6.6 kg; Volume 0.0044 m3
Resíduos:
- embalagem: re170201 Madeira. (componente de resíduo); rendimento 0.001 kg; Código LER 17 02 01; Massa do elemento 1 kg; Volume 0.000909 m3
- embalagem: re170203 Plástico. (componente de resíduo); rendimento 0.05 kg; Código LER 17 02 03; Massa do elemento 1 kg; Volume 0.001667 m3

**mt09mor010e** m³ Argamassa de cimento CEM II/B-L 32,5 N tipo M-10
Dados técnicos: Custo energético 3724.000 MJ; Emissão de CO2 323.000 kg; Código LER 17 01 01; Massa do elemento 1900 kg; Volume 1.266667 m3

**mt20rca010bb** m Peça de remate de fachada de chapa dobrada de aço galvanizado, espessura 0,8 mm, desenvolvimento 150 mm e 3 dobras
Dados técnicos: Custo energético 24.269 MJ; Emissão de CO2 2.435 kg; Código LER 17 04 05; Massa do elemento 0.936 kg; Volume 0.000446 m3
Resíduos:
- embalagem: re170203 Plástico; rendimento 0.008 kg

**mt15sja020a** Ud Cartucho de pasta de poliuretano, de 310 cm³
Dados técnicos: Custo energético 67.793 MJ; Emissão de CO2 3.302 kg; Código LER 17 09 04; Massa do elemento 0.403 kg; Volume 0.000269 m3
Resíduos:
- embalagem: re170203 Plástico; rendimento 0.1 kg
