# Tabuleiro de painel sandwich, para formação de pendente em cobertura inclinada

- Propriedade do ficheiro: CYPE Ingenieros S.A.
- Formato: FIEBDC-3/2016
- Programa: Gerador de preços para construção civil. CYPE Ingenieros, S.A.
- Data: 19/04/2024
- Âmbito geográfico: Cabo Verde
- Moeda: CVE
- Custos indirectos: 3 %
- IVA: 15 %

## Q Coberturas

### QU Componentes de coberturas inclinadas e curvas

#### QUN Painéis para pendentes

**QUN040** m² Tabuleiro de painel sandwich, para formação de pendente em cobertura inclinada.
Tabuleiro de painel sandwich com encaixe macho-fêmea, composto de: face exterior de painel de aglomerado hidrófugo de 16 mm de espessura, núcleo isolante de espuma de poliestireno extrudido de 40 mm de espessura e face interior de friso de abeto natural, de 13 mm de espessura, de 2500x600 mm, fixado mecanicamente sobre suporte descontínuo de madeira; para formação de pendente em cobertura inclinada. Inclusive tira-fundos, para fixação sobre suporte de madeira; fita autocolante para vedação de juntas.
Inclui: Marcação. Corte das peças. Colocação dos painéis que formam o tabuleiro. Fixação mecânica das peças ao suporte. Vedação de juntas e ligações.
Critério de medição de projecto: Superfície da vertente medida em verdadeira magnitude, segundo documentação gráfica de Projecto.
Critério de medição de obra: Medir-se-á, em verdadeira magnitude, a superfície realmente executada segundo especificações de Projecto.

| Código | Un | Descrição | Rendimento | Preço | Importância |
|---|---|---|---|---|---|
| mt13pso010aaa | m² | Painel sandwich com encaixe macho-fêmea, composto de: face exterior de painel de aglomerado hidrófugo de 16 mm de espessura, núcleo isolante de espuma de poliestireno extrudido de 40 mm de espessura e face interior de friso de abeto natural, de 13 mm de espessura, de 2500x600 mm. (material) | 1.05 | 8397.16 | 8817.018 |
| mt13lpo037i | Ud | Tira-fundo de aço zincado, de 6 mm de diâmetro e 120 mm de comprimento, de cabeça escareada, para fixação sobre suporte de madeira. (material) | 6 | 27.62 | 165.720 |
| mt15pdr050c | m | Fita autocolante, de polietileno, com adesivo acrílico sem dissolventes, armadura de polietileno e película de separação de papel siliconado, de 0,34 mm de espessura e 60 mm de largura, intervalo de temperatura de trabalho de -40 a 80°C, para a vedação nos encontros dos painéis e para a fixação e a vedação de lâminas impermeabilizantes e para o controlo do vapor, fornecida em rolos de 25 m de comprimento. (material) | 1 | 247.85 | 247.850 |
| mo017 | h | Oficial de 1ª carpinteiro. (mão de obra) | 0.201 | 631.24 | 126.879 |
| mo058 | h | Ajudante de carpinteiro. (mão de obra) | 0.201 | 401.41 | 80.683 |
| % | % | Custos directos complementares | 2 % | 9438.150 | 188.763 |
|  |  | Custos directos |  |  | 9626.913 |

Resíduos:
- colocação: mt13pso010aaa; factor de resíduo 0.006
- colocação: mt13lpo037i; factor de resíduo 0.00473913
- colocação: mt15pdr050c; factor de resíduo 0.044

## Recursos

**mt13pso010aaa** m² Painel sandwich com encaixe macho-fêmea
Dados técnicos: Custo energético 1404.065 MJ; Emissão de CO2 1.428 kg; Código LER 17 02 01; Massa do elemento 19.6 kg; Volume 0.017818 m3
Resíduos:
- embalagem: re170203 Plástico. (componente de resíduo); rendimento 0.032 kg; Código LER 17 02 03; Massa do elemento 1 kg; Volume 0.001667 m3

**mt13lpo037i** Ud Tira-fundo de aço zincado
Dados técnicos: Custo energético 0.232 MJ; Emissão de CO2 0.013 kg; Código LER 17 04 05; Massa do elemento 0.023 kg; Volume 0.000011 m3
Resíduos:
- embalagem: re150101 Embalagens de papel e cartão. (componente de resíduo); rendimento 0.001 kg; Código LER 15 01 01; Massa do elemento 1 kg; Volume 0.001333 m3

**mt15pdr050c** m Fita autocolante
Dados técnicos: Custo energético 8.037 MJ; Emissão de CO2 0.018 kg; Código LER 17 02 03; Massa do elemento 0.019 kg; Volume 0.000032 m3
Resíduos:
- embalagem: re170201 Madeira. (componente de resíduo); rendimento 0.04 kg; Código LER 17 02 01; Massa do elemento 1 kg; Volume 0.000909 m3
