# Ponto singular para cobertura inclinada de poliéster

- Propriedade do ficheiro: CYPE Ingenieros S.A.
- Formato: FIEBDC-3/2016
- Programa: Gerador de preços para construção civil. CYPE Ingenieros, S.A.
- Data: 19/04/2024
- Âmbito geográfico: Cabo Verde
- Moeda: CVE
- Custos indirectos: 3 %
- IVA: 15 %

## Q Coberturas

### QU Componentes de coberturas inclinadas e curvas

#### QUO De placas de poliéster

**QUO011** m Ponto singular para cobertura inclinada de poliéster.
Cumeeira para cobertura inclinada, com uma pendente maior que 10%, com telhões de poliéster, com abas adaptáveis a qualquer ângulo, cor castanho RAL 8012. Inclusive acessórios de fixação das peças às placas.
Critérios considerados na determinação do preço da unidade de obra: O preço não inclui a superfície suporte.
Inclui: Marcação e colocação das peças de remate sobre as placas de cobertura. Fixação das peças às placas.
Critério de medição de projecto: Largura medida segundo documentação gráfica de Projecto, incrementada em 5 cm para cada lado.
Critério de medição de obra: Medir-se-á o comprimento realmente executado segundo especificações de Projecto, incluindo as entregas nos apoios.

| Código | Un | Descrição | Rendimento | Preço | Importância |
|---|---|---|---|---|---|
| mt13lpo135e | m | Telhão de poliéster, com abas adaptáveis a qualquer ângulo, cor castanho RAL 8012, para coberturas de placas. (material) | 1 | 2815.79 | 2815.790 |
| mt13lpo032c | Ud | Prego, para fixação sobre suporte de madeira. (material) | 0.25 | 10.98 | 2.745 |
| mo051 | h | Oficial de 1ª montador de painéis metálicos. (mão de obra) | 0.113 | 639.39 | 72.251 |
| mo098 | h | Ajudante de montador de painéis metálicos. (mão de obra) | 0.113 | 398.94 | 45.080 |
| % | % | Custos directos complementares | 2 % | 2935.866 | 58.717 |
|  |  | Custos directos |  |  | 2994.583 |

## Recursos

**mt13lpo135e** m Telhão de poliéster, com abas adaptáveis a qualquer ângulo, cor castanho RAL 8012, para coberturas de placas
Dados técnicos: Custo energético 137.362 MJ; Emissão de CO2 5.925 kg
Resíduos:
- embalagem: re170203 Plástico. (componente de resíduo); rendimento 0.021 kg; Código LER 17 02 03; Massa do elemento 1 kg; Volume 0.001667 m3
