# Peças especiais para cobertura inclinada de telhas cerâmicas

- Propriedade do ficheiro: CYPE Ingenieros S.A.
- Formato: FIEBDC-3/2016
- Programa: Gerador de preços para construção civil. CYPE Ingenieros, S.A.
- Data: 19/04/2024
- Âmbito geográfico: Cabo Verde
- Moeda: CVE
- Custos indirectos: 3 %
- IVA: 15 %

## Q Coberturas

### QU Componentes de coberturas inclinadas e curvas

#### QUT De telhas cerâmicas

**QUT032** Ud Peças especiais para cobertura inclinada de telhas cerâmicas.
Telhão cerâmico de 3 hastes, acabamento com engobe cor vermelho, 45,1x47,5x13,8 cm, para telhas marselha, assente com argamassa de cimento, confeccionada em obra, dosificação 1:6; para cobertura inclinada.
Inclui: Colocação das telhas com argamassa.
Critério de medição de projecto: Número de unidades previstas, segundo documentação gráfica de Projecto.
Critério de medição de obra: Medir-se-á o número de unidades realmente executadas segundo especificações de Projecto.

| Código | Un | Descrição | Rendimento | Preço | Importância |
|---|---|---|---|---|---|
| mt13tap058a | Ud | Telhão cerâmico de 3 hastes, acabamento com engobe cor vermelho, 45,1x47,5x13,8 cm, para telhas marselha, segundo EN 1304. (material) | 1 | 10935.3 | 10935.300 |
| mt08aaa010a | m³ | Água. (material) | 0.006 | 193.69 | 1.162 |
| mt01arg005a | t | Areia de pedreira, para argamassa preparada em obra. (material) | 0.049 | 2085.8 | 102.204 |
| mt08cem000m | kg | Cimento cinzento em sacos. (material) | 7.5 | 17.22 | 129.150 |
| mq06hor010 | h | Betoneira eléctrica com uma capacidade de amassadura de 160 l. (equipamento) | 0.024 | 330.99 | 7.944 |
| mo020 | h | Oficial de 1ª construção. (mão de obra) | 0.201 | 622.24 | 125.070 |
| mo113 | h | Operário não qualificado construção. (mão de obra) | 0.201 | 383.87 | 77.158 |
| % | % | Custos directos complementares | 2 % | 11377.988 | 227.560 |
|  |  | Custos directos |  |  | 11605.548 |

Resíduos:
- colocação: mt13tap058a; factor de resíduo 0.0196
- colocação: mt01arg005a Areia de pedreira, para argamassa preparada em obra; factor de resíduo 0.00501329
- colocação: mt08cem000m Cimento cinzento em sacos; factor de resíduo 0.0063

## Recursos

**mt13tap058a** Ud Telhão cerâmico de 3 hastes
Dados técnicos: Custo energético 16.814 MJ; Emissão de CO2 0.878 kg; Código LER 17 01 03; Massa do elemento 4.37 kg; Volume 0.003496 m3
Resíduos:
- embalagem: re170201 Madeira. (componente de resíduo); rendimento 0.003 kg; Código LER 17 02 01; Massa do elemento 1 kg; Volume 0.000909 m3
- embalagem: re170203 Plástico. (componente de resíduo); rendimento 0.002 kg; Código LER 17 02 03; Massa do elemento 1 kg; Volume 0.001667 m3

**mt08aaa010a** m³ Água
Dados técnicos: Custo energético 60.000 MJ; Emissão de CO2 30.000 kg

**mt01arg005a** t Areia de pedreira, para argamassa preparada em obra
Dados técnicos: Custo energético 75.000 MJ; Emissão de CO2 4.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg
