# Peças especiais para cobertura inclinada de chapa perfilada de zinco

- Propriedade do ficheiro: CYPE Ingenieros S.A.
- Formato: FIEBDC-3/2016
- Programa: Gerador de preços para construção civil. CYPE Ingenieros, S.A.
- Data: 19/04/2024
- Âmbito geográfico: Cabo Verde
- Moeda: CVE
- Custos indirectos: 3 %
- IVA: 15 %

## Q Coberturas

### QU Componentes de coberturas inclinadas e curvas

#### QUZ De chapas de zinco

**QUZ012** Ud Peças especiais para cobertura inclinada de chapa perfilada de zinco.
Chapéu de zinco, de 100 mm de diâmetro e 210 mm de altura, acabamento natural, para cobertura inclinada, com uma pendente maior que 10%. Colocação em obra: com fixações mecânicas.
Inclui: Marcação e colocação das peças especiais. Fixação mecânica.
Critério de medição de projecto: Número de unidades previstas, segundo documentação gráfica de Projecto.
Critério de medição de obra: Medir-se-á o número de unidades realmente executadas segundo especificações de Projecto.

| Código | Un | Descrição | Rendimento | Preço | Importância |
|---|---|---|---|---|---|
| mt42sva950nb | Ud | Chapéu de zinco, de 100 mm de diâmetro e 210 mm de altura, acabamento natural e com uma superfície das aberturas de ventilação de 80 cm²; com acessórios de fixação das peças à cobertura. (material) | 1 | 5692.55 | 5692.550 |
| mo051 | h | Oficial de 1ª montador de painéis metálicos. (mão de obra) | 0.251 | 639.39 | 160.487 |
| mo098 | h | Ajudante de montador de painéis metálicos. (mão de obra) | 0.125 | 398.94 | 49.868 |
| % | % | Custos directos complementares | 2 % | 5902.905 | 118.058 |
|  |  | Custos directos |  |  | 6020.963 |
