# Peças especiais para cobertura inclinada de chapa perfilada de zinco

- Propriedade do ficheiro: CYPE Ingenieros S.A.
- Formato: FIEBDC-3/2016
- Programa: Gerador de preços para construção civil. CYPE Ingenieros, S.A.
- Data: 19/04/2024
- Âmbito geográfico: Cabo Verde
- Moeda: CVE
- Custos indirectos: 3 %
- IVA: 15 %

## Q Coberturas

### QU Componentes de coberturas inclinadas e curvas

#### QUZ De chapas de zinco

**QUZ012** Ud Peças especiais para cobertura inclinada de chapa perfilada de zinco.
Boca de ventilação semi-cónica, de zinco, de 0,70 mm de espessura, 250 mm de largura e 260 mm de comprimento, acabamento prepatinado, cor preto, para cobertura inclinada, com uma pendente maior que 10%. Colocação em obra: através de soldadura.
Inclui: Marcação e colocação das peças especiais. Fixação através de soldadura.
Critério de medição de projecto: Número de unidades previstas, segundo documentação gráfica de Projecto.
Critério de medição de obra: Medir-se-á o número de unidades realmente executadas segundo especificações de Projecto.

| Código | Un | Descrição | Rendimento | Preço | Importância |
|---|---|---|---|---|---|
| mt42sva930f | Ud | Boca de ventilação semi-cónica, de zinco, de 0,7 mm de espessura, 250 mm de largura e 260 mm de comprimento, acabamento prepatinado, cor preto e com uma superfície das aberturas de ventilação de 85 cm²; para colocar em obra através de soldadura. (material) | 1 | 5772.59 | 5772.590 |
| mq08sol020 | h | Equipamentos e elementos auxiliares para soldadura eléctrica. (equipamento) | 0.012 | 328.5 | 3.942 |
| mo019 | h | Oficial de 1ª soldador. (mão de obra) | 0.013 | 630.4 | 8.195 |
| mo051 | h | Oficial de 1ª montador de painéis metálicos. (mão de obra) | 0.251 | 639.39 | 160.487 |
| mo098 | h | Ajudante de montador de painéis metálicos. (mão de obra) | 0.125 | 398.94 | 49.868 |
| % | % | Custos directos complementares | 2 % | 5995.082 | 119.902 |
|  |  | Custos directos |  |  | 6114.984 |
