# Revestimento com lajetas pré-fabricadas de betão, fixadas com argamassa

- Propriedade do ficheiro: CYPE Ingenieros S.A.
- Formato: FIEBDC-3/2016
- Programa: Gerador de preços para construção civil. CYPE Ingenieros, S.A.
- Data: 19/04/2024
- Âmbito geográfico: Cabo Verde
- Moeda: CVE
- Custos indirectos: 3 %
- IVA: 15 %

## R Revestimentos

### RA De peças rígidas em paramentos verticais

#### RAH De lajetas pré-fabricadas de betão

**RAH005** m² Revestimento com lajetas pré-fabricadas de betão, fixadas com argamassa.
Revestimento de paramento vertical, até 3 m de altura, com lajetas pré-fabricadas de betão, cor branca, de 20x40x2 cm, assentes com argamassa bastarda de cimento CEM II/A-L 32,5 R, cal e areia, M-5 espalhada sobre toda a face posterior da peça e ajustado com a ponta da colher de pedreiro, enchendo com a mesma argamassa as aberturas que possam ter ficado. Vedação de juntas com argamassa de juntas especial para revestimentos de pré-fabricados de betão. Inclusive cortes, peças a meia esquadria, juntas e peças especiais.
Inclui: Limpeza e humidificação do paramento a revestir. Colocação e aprumo de prumos de referência. Colocação de fios entre prumos. Preparação das plaquetas, salpicando-as com leitada de cimento e areia na face interior. Colocação das plaquetas. Verificação do aprumo, nível e alinhamento da fiada de plaquetas. Enchimento das juntas. Limpeza final do paramento.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt19php010b | m² | Lajeta pré-fabricada de betão branco, 20x40x2 cm. (material) | 1.05 | 2021.51 | 2122.586 |
| mt09mor020b | m³ | Argamassa bastarda de cimento CEM II/A-L 32,5 R, cal e areia, tipo M-5, confeccionada em obra com 250 kg/m³ de cimento e uma proporção em volume 1:1:7. (material) | 0.025 | 18866.01 | 471.650 |
| mt09mcr235 | kg | Argamassa de juntas para pré-fabricados de betão e pedra artificial, composta de cimento, inertes, pigmentos e aditivos especiais. (material) | 0.15 | 318.95 | 47.843 |
| mo020 | h | Oficial de 1ª construção. (mão de obra) | 0.434 | 622.24 | 270.052 |
| mo077 | h | Ajudante de construção. (mão de obra) | 0.434 | 398.94 | 173.140 |
| mo113 | h | Operário não qualificado construção. (mão de obra) | 0.434 | 383.87 | 166.600 |
| % | % | Custos directos complementares | 2 % | 3251.871 | 65.037 |
|  |  | Custos directos |  |  | 3316.908 |

Resíduos:
- colocação: mt09mor020b; factor de resíduo 0.0036
- colocação: mt09mcr235; factor de resíduo 0.035

## Recursos

**mt09mor020b** m³ Argamassa bastarda de cimento CEM II/A-L 32,5 R
Dados técnicos: Custo energético 3724.000 MJ; Emissão de CO2 323.000 kg; Código LER 17 01 01; Massa do elemento 1900 kg; Volume 1.266667 m3

**mt09mcr235** kg Argamassa de juntas para pré-fabricados de betão e pedra artificial
Dados técnicos: Custo energético 7.958 MJ; Emissão de CO2 0.580 kg; Código LER 17 09 04; Massa do elemento 1 kg; Volume 0.000667 m3
Resíduos:
- embalagem: re150101 Embalagens de papel e cartão. (componente de resíduo); rendimento 0.021 kg; Código LER 15 01 01; Massa do elemento 1 kg; Volume 0.001333 m3
- embalagem: re170201 Madeira. (componente de resíduo); rendimento 0.006 kg; Código LER 17 02 01; Massa do elemento 1 kg; Volume 0.000909 m3
- embalagem: re170203 Plástico. (componente de resíduo); rendimento 0.009 kg; Código LER 17 02 03; Massa do elemento 1 kg; Volume 0.001667 m3
