# Revestimento mural vinílico

- Propriedade do ficheiro: CYPE Ingenieros S.A.
- Formato: FIEBDC-3/2016
- Programa: Gerador de preços para construção civil. CYPE Ingenieros, S.A.
- Data: 19/04/2024
- Âmbito geográfico: Cabo Verde
- Moeda: CVE
- Custos indirectos: 3 %
- IVA: 15 %

## R Revestimentos

### RD Decorativos

#### RDS Flexíveis

**RDS020** m² Revestimento mural vinílico.
Revestimento mural com lâmina homogénea de PVC, de 0,90 mm de espessura, com tratamento de protecção superficial PUR, cor a escolher. Colocação em obra: com adesivo à base de resina acrílica em dispersão aquosa.
Inclui: Limpeza e preparação da superfície suporte. Marcação. Corte e preparação do revestimento. Aplicação da cola. Colocação e fixação do revestimento. Limpeza da cola em excesso e passagem do rolo para tratamento das juntas. Resolução de encontros e pontos singulares.
Critério de medição de projecto: Superfície medida segundo documentação gráfica de Projecto, descontando as aberturas de superfície maior de 2 m².
Critério de medição de obra: Medir-se-á a superfície realmente executada segundo especificações de Projecto, descontando as aberturas de superfície maior de 2 m².

| Código | Un | Descrição | Rendimento | Preço | Importância |
|---|---|---|---|---|---|
| mt29cam010 | kg | Adesivo à base de resina acrílica em dispersão aquosa, para a colagem de revestimentos murais flexíveis. (material) | 0.15 | 760.08 | 114.012 |
| mt18pha080a | m² | Lâmina homogénea de PVC, de 0,9 mm de espessura, com tratamento de protecção superficial PUR, cor a escolher; fornecida em rolos de 200 cm de largura; peso total: 1600 g/m²; Euroclasse B-s2, d0 de reacção ao fogo, segundo NP EN 13501-1. (material) | 1.05 | 4078.57 | 4282.499 |
| mo026 | h | Oficial de 1ª instalador de revestimentos flexíveis. (mão de obra) | 0.176 | 622.24 | 109.514 |
| mo064 | h | Ajudante de instalador de revestimentos flexíveis. (mão de obra) | 0.176 | 398.94 | 70.213 |
| % | % | Custos directos complementares | 2 % | 4576.238 | 91.525 |
|  |  | Custos directos |  |  | 4667.763 |

Resíduos:
- colocação: mt29cam010 Adesivo à base de resina acrílica em dispersão aquosa, para a colagem de revestimentos murais flexíveis; factor de resíduo 0.038491
- colocação: mt18pha080a; factor de resíduo 0.041535

## Recursos

**mt29cam010** kg Adesivo à base de resina acrílica em dispersão aquosa, para a colagem de revestimentos murais flexíveis
Dados técnicos: Custo energético 75.527 MJ; Emissão de CO2 2.872 kg; Código LER 17 09 04; Massa do elemento 1 kg; Volume 0.000667 m3
Resíduos:
- embalagem: re170203 Plástico. (componente de resíduo); rendimento 0.003 kg; Código LER 17 02 03; Massa do elemento 1 kg; Volume 0.001667 m3

**mt18pha080a** m² Lâmina homogénea de PVC
Dados técnicos: Custo energético 134.483 MJ; Emissão de CO2 4.766 kg; Código LER 17 02 03; Massa do elemento 1.6 kg; Volume 0.002667 m3
Resíduos:
- embalagem: re170203 Plástico; rendimento 0.036 kg
