# Remate de degrau com revestimento flexível ou têxtil, através de perfil pré-moldado

- Propriedade do ficheiro: CYPE Ingenieros S.A.
- Formato: FIEBDC-3/2016
- Programa: Gerador de preços para construção civil. CYPE Ingenieros, S.A.
- Data: 19/04/2024
- Âmbito geográfico: Cabo Verde
- Moeda: CVE
- Custos indirectos: 3 %
- IVA: 15 %

## R Revestimentos

### RE Escadas

#### REA Remates de degrau

**REA020** m Remate de degrau com revestimento flexível ou têxtil, através de perfil pré-moldado.
Formação de remate de degrau com revestimento flexível ou têxtil, através de perfil em L de latão, de 30 mm de largura e 30 mm de altura, com entalhes anti-deslizantes. Incluindo limpeza e preparação da superfície suporte, marcação e fixação do perfil com cola.
Inclui: Limpeza e preparação da superfície suporte. Marcação. Corte, colocação e fixação do perfil.
Critério de medição de projecto: Comprimento medido segundo documentação gráfica de Projecto.
Critério de medição de obra: Medir-se-á o comprimento realmente executado segundo especificações de Projecto.

| Código | Un | Descrição | Rendimento | Preço | Importância |
|---|---|---|---|---|---|
| mt18rpe035d | m | Perfil em L de latão, de 30 mm de largura e 30 mm de altura, com entalhes anti-deslizantes, para remate de degrau com revestimento flexível ou têxtil; inclusive adesivo de fixação. (material) | 1.05 | 3679.13 | 3863.087 |
| mo023 | h | Oficial de 1ª ladrilhador. (mão de obra) | 0.066 | 622.24 | 41.068 |
| % | % | Custos directos complementares | 2 % | 3904.155 | 78.083 |
|  |  | Custos directos |  |  | 3982.238 |

Resíduos:
- colocação: mt18rpe035d; factor de resíduo 0.024

## Recursos

**mt18rpe035d** m Perfil em L de latão
Dados técnicos: Custo energético 256.594 MJ; Emissão de CO2 17.219 kg; Código LER 17 04 01; Massa do elemento 1.456 kg; Volume 0.000971 m3
Resíduos:
- embalagem: re170203 Plástico. (componente de resíduo); rendimento 0.008 kg; Código LER 17 02 03; Massa do elemento 1 kg; Volume 0.001667 m3
