# Pintura com tinta de cal sobre paramento interior de argamassa de cal ou argamassa bastarda de cal

- Propriedade do ficheiro: CYPE Ingenieros S.A.
- Formato: FIEBDC-3/2016
- Programa: Gerador de preços para construção civil. CYPE Ingenieros, S.A.
- Data: 19/04/2024
- Âmbito geográfico: Cabo Verde
- Moeda: CVE
- Custos indirectos: 3 %
- IVA: 15 %

## R Revestimentos

### RI Pinturas em paramentos interiores

#### RIC Tintas de cal

**RIC020** m² Pintura com tinta de cal sobre paramento interior de argamassa de cal ou argamassa bastarda de cal.
Aplicação manual de duas demãos de tinta de cal, cor branca, a primeira demão diluída com 30 a 40% de água e a seguinte diluída com 30% de água ou não diluída, (rendimento: 0,25 l/m² cada demão); aplicação prévia de uma demão de primário granuloso translúcido, sobre paramento interior de argamassa de cal ou argamassa bastarda de cal, vertical, de mais de 3 m de altura.
Critérios considerados na determinação do preço da unidade de obra: O preço inclui a protecção dos elementos da envolvente que possam ser afectados durante os trabalhos e a resolução de pontos singulares.
Inclui: Preparação, limpeza e lixagem prévia do suporte. Humedecimento prévio da superfície suporte. Aplicação de uma demão de primário. Aplicação de duas demãos de acabamento.
Critério de medição de projecto: Superfície medida segundo documentação gráfica de Projecto, com o mesmo critério que o suporte base.
Critério de medição de obra: Medir-se-á a superfície realmente executada segundo especificações de Projecto, com o mesmo critério que o suporte base.

| Código | Un | Descrição | Rendimento | Preço | Importância |
|---|---|---|---|---|---|
| mt27pci010a | l | Primário granuloso, translúcido, para melhorar a aderência de tintas ou revestimentos de cal sobre superfícies difíceis. (material) | 0.15 | 1055.72 | 158.358 |
| mt27pir200c | l | Tinta de cal ecológica para interior, à base de cal apagada e repousada, terras coloridas, carbonato cálcico micronizado e aditivos especiais, cor branca, acabamento mate, textura lisa, anti-caruncho e anti-verdete, muito permeável ao vapor de água, resistente à contaminação urbana, aos raios UV e aos gases de combustão; para aplicar com trincha, rolo ou pistola. (material) | 0.5 | 2674.32 | 1337.160 |
| mo038 | h | Oficial de 1ª pintor. (mão de obra) | 0.186 | 622.24 | 115.737 |
| mo076 | h | Ajudante de pintor. (mão de obra) | 0.186 | 398.94 | 74.203 |
| % | % | Custos directos complementares | 2 % | 1685.458 | 33.709 |
|  |  | Custos directos |  |  | 1719.167 |

Resíduos:
- colocação: mt27pir200c; factor de resíduo 0.021

## Recursos

**mt27pir200c** l Tinta de cal ecológica para interior
Dados técnicos: Custo energético 7.563 MJ; Emissão de CO2 0.283 kg; Código LER 17 09 04; Massa do elemento 1.4 kg; Volume 0.000933 m3
Resíduos:
- embalagem: re170201 Madeira. (componente de resíduo); rendimento 0.006 kg; Código LER 17 02 01; Massa do elemento 1 kg; Volume 0.000909 m3
