# Verniz sintético para madeira

- Propriedade do ficheiro: CYPE Ingenieros S.A.
- Formato: FIEBDC-3/2016
- Programa: Gerador de preços para construção civil. CYPE Ingenieros, S.A.
- Data: 19/04/2024
- Âmbito geográfico: Cabo Verde
- Moeda: CVE
- Custos indirectos: 3 %
- IVA: 15 %

## R Revestimentos

### RM Pinturas e tratamentos em madeira

#### RMB Vernizes

**RMB015** m² Verniz sintético para madeira.
Aplicação manual de duas demãos de verniz sintético, a poro fechado, acabamento brilhante, inodoro, incolor, aplicada com trincha, rolo ou pistola, sem diluir, (rendimento: 0,074 l/m² cada demão); (), sobre superfície de revestimento mural de madeira, em interiores. Inclusive líquido protector incolor para tratamento preventivo contra insectos xilófagos e fungos de podridão.
Critérios considerados na determinação do preço da unidade de obra: O preço inclui a protecção dos elementos da envolvente que possam ser afectados durante os trabalhos, mas não inclui a preparação do suporte.
Inclui: Aplicação do tratamiento. Aplicação de duas demãos de acabamento.
Critério de medição de projecto: Superfície medida segundo documentação gráfica de Projecto.
Critério de medição de obra: Medir-se-á a superfície realmente executada segundo especificações de Projecto.

| Código | Un | Descrição | Rendimento | Preço | Importância |
|---|---|---|---|---|---|
| mt27prj020a | l | Líquido protector incolor para tratamento preventivo contra insectos xilófagos e fungos de podridão para interior e exterior, transparente e incolor, aplicado por pulverização, pincelado ou imersão. (material) | 0.22 | 3069.45 | 675.279 |
| mt27bsj040b | l | Verniz sintético para interior, a poro fechado, incolor, acabamento brilhante, à base de resinas alcídicas modificadas com poliuretano alifático, para aplicar com trincha, rolo ou pistola. (material) | 0.148 | 2591.47 | 383.538 |
| mo038 | h | Oficial de 1ª pintor. (mão de obra) | 0.335 | 622.24 | 208.450 |
| mo076 | h | Ajudante de pintor. (mão de obra) | 0.067 | 398.94 | 26.729 |
| % | % | Custos directos complementares | 2 % | 1293.996 | 25.880 |
|  |  | Custos directos |  |  | 1319.876 |

Resíduos:
- colocação: mt27prj020a; factor de resíduo 0.03
- colocação: mt27bsj040b; factor de resíduo 0.0275

## Recursos

**mt27prj020a** l Líquido protector incolor para tratamento preventivo contra insectos xilófagos e fungos de podridão para interior e
Dados técnicos: Custo energético 0.629 MJ; Emissão de CO2 0.033 kg; Código LER 17 09 04; Massa do elemento 1 kg; Volume 0.000667 m3
Resíduos:
- embalagem: re150104 Embalagens de metal. (componente de resíduo); rendimento 0.064 kg; Código LER 15 01 04; Massa do elemento 1 kg; Volume 0.001667 m3

**mt27bsj040b** l Verniz sintético para interior
Dados técnicos: Custo energético 29.162 MJ; Emissão de CO2 1.730 kg; Código LER 08 01 11; Massa do elemento 0.9 kg; Volume 0.001 m3
Resíduos:
- embalagem: re150104 Embalagens de metal; rendimento 0.057 kg
