# Esmalte sobre caixilharia de aço galvanizado ou metal não ferroso

- Propriedade do ficheiro: CYPE Ingenieros S.A.
- Formato: FIEBDC-3/2016
- Programa: Gerador de preços para construção civil. CYPE Ingenieros, S.A.
- Data: 19/04/2024
- Âmbito geográfico: Cabo Verde
- Moeda: CVE
- Custos indirectos: 3 %
- IVA: 15 %

## R Revestimentos

### RN Pinturas em metais

#### RNE Esmaltes

**RNE031** m² Esmalte sobre caixilharia de aço galvanizado ou metal não ferroso.
Aplicação manual de duas demãos de esmalte de poliuretano, cor branca, acabamento brilhante, (rendimento: 0,077 l/m² cada demão); aplicação prévia de uma demão de primário fosfocromatante de um só componente, cor cinzento, acabamento mate (rendimento: 0,057 l/m²), sobre porta interior, cega, de aço galvanizado ou metal não ferroso.
Inclui: Preparação e limpeza da superfície suporte. Aplicação de uma demão de primário. Aplicação de duas demãos de acabamento.
Critério de medição de projecto: Superfície medida segundo documentação gráfica de Projecto, sem descontar aberturas, por ambas as faces, incluindo as guarnições.
Critério de medição de obra: Medir-se-á a superfície realmente executada segundo especificações de Projecto, por ambas as faces, incluindo as guarnições.

| Código | Un | Descrição | Rendimento | Preço | Importância |
|---|---|---|---|---|---|
| mt27pfi202a | l | Primário fosfocromatante de um só componente, cor cinzento, acabamento mate, à base de resinas de polivinil butiral modificado, pigmentos antioxidantes isentos de cromatos, pigmentos extendedores e dissolvente formado à base de uma mistura de hidrocarbonetos, álcoois e dissolvente cetónico, para aplicar com trincha ou pistola sobre superfícies metálicas. (material) | 0.057 | 2409.5 | 137.342 |
| mt27esp010a | l | Esmalte de poliuretano, cor branca, acabamento brilhante, à base de resinas acrílicas hidroxiladas, isocianatos alifáticos, pigmentos minerais, pigmentos orgânicos e dissolvente formado à base de uma mistura de hidrocarbonetos e dissolvente cetónico, de muito alta resistência à corrosão, para aplicar com pistola sobre superfícies metálicas. (material) | 0.154 | 3269.14 | 503.448 |
| mo038 | h | Oficial de 1ª pintor. (mão de obra) | 0.787 | 622.24 | 489.703 |
| mo076 | h | Ajudante de pintor. (mão de obra) | 0.157 | 398.94 | 62.634 |
| % | % | Custos directos complementares | 2 % | 1193.127 | 23.863 |
|  |  | Custos directos |  |  | 1216.990 |
