# Reboco liso sobre paramento exterior

- Propriedade do ficheiro: CYPE Ingenieros S.A.
- Formato: FIEBDC-3/2016
- Programa: Gerador de preços para construção civil. CYPE Ingenieros, S.A.
- Data: 29/10/2024
- Âmbito geográfico: Cabo Verde
- Moeda: CVE
- Custos indirectos: 3 %
- IVA: 15 %

## R Revestimentos

### RP Conglomerados tradicionais

#### RPR Rebocos

**RPR010** m² Reboco liso sobre paramento exterior.
Formação de reboco liso de espessura mínima 10 mm, mediante a aplicação manual sobre um paramento exterior, com emboço previamente executado (não incluído neste preço), de duas camadas de argamassa de cal aérea apagada; a primeira de dosagem 1:4 e inerte grosso e a segunda, de dosagem 1:3 e inerte fino de granulometria muito cuidada. Acabamento superficial: lavagem da superfície da última camada aplicada com água e escova ou trincha de pêlo. Inclusive preparação da superfície suporte, colocação da malha de fibra de vidro anti-álcalis para reforço de encontros entre materiais diferentes e nas testas de laje, em 20% da superfície do paramento, formação de juntas, cantos, mestras, arestas, reentrâncias, ombreiras, padieiras, remates nos encontros com paramentos, revestimentos ou outros elementos assentes na sua superfície.
Inclui: Preparação da superfície suporte. Colocação da malha entre distintos materiais e nas testas de laje. Disposição dos panos de trabalho. Preparação e aplicação de uma primeira camada. Preparação e aplicação de uma segunda camada. Realização de juntas e encontros. Acabamento superficial. Correcção de falhas e limpeza final.
Critério de medição de projecto: Superfície medida segundo documentação gráfica de Projecto, descontando as aberturas de superfície maior de 3 m² e incluindo o desenvolvimento das reentrâncias.
Critério de medição de obra: Medir-se-á a superfície realmente executada segundo especificações de Projecto, descontando as aberturas de superfície maior de 3 m² e incluindo o desenvolvimento das reentrâncias.

| Código | Un | Descrição | Rendimento | Preço | Importância |
|---|---|---|---|---|---|
| mt09mor050d | m³ | Argamassa de cal aérea ou apagada (1:4), confeccionada em obra. (material) | 0.01 | 16075.46 | 160.755 |
| mt09mor050c | m³ | Argamassa de cal aérea ou apagada (1:3), confeccionada em obra. (material) | 0.007 | 16466.59 | 115.266 |
| mt09var030a | m² | Malha de fibra de vidro tecida, com impregnação de PVC, de 10x10 mm de vão de malha, anti-álcalis, de 115 a 125 g/m² e 500 µm de espessura, para armar rebocos tradicionais, emboços e argamassas. (material) | 0.21 | 202.09 | 42.439 |
| mo039 | h | Oficial de 1ª rebocador. (mão de obra) | 0.459 | 627.12 | 287.848 |
| mo079 | h | Ajudante de rebocador. (mão de obra) | 0.459 | 402.07 | 184.550 |
| mo111 | h | Operário especializado rebocador. (mão de obra) | 0.459 | 399.55 | 183.393 |
| % | % | Custos directos complementares | 2 % | 974.251 | 19.485 |
|  |  | Custos directos |  |  | 993.736 |

Resíduos:
- colocação: mt09mor050d Argamassa de cal aérea ou apagada (1:4), confeccionada em obra; factor de resíduo 0.03
- colocação: mt09mor050c Argamassa de cal aérea ou apagada (1:3), confeccionada em obra; factor de resíduo 0.03
- colocação: mt09var030a; factor de resíduo 0.055

## Recursos

**mt09mor050d** m³ Argamassa de cal aérea ou apagada (1:4), confeccionada em obra
Dados técnicos: Custo energético 60.744 MJ; Emissão de CO2 3.016 kg; Código LER 17 09 04; Massa do elemento 1900 kg; Volume 1.266667 m3
Resíduos:
- embalagem: re170203 Plástico. (componente de resíduo); rendimento 0.627 kg; Código LER 17 02 03; Massa do elemento 1 kg; Volume 0.001667 m3

**mt09mor050c** m³ Argamassa de cal aérea ou apagada (1:3), confeccionada em obra
Dados técnicos: Custo energético 60.744 MJ; Emissão de CO2 3.016 kg; Código LER 17 09 04; Massa do elemento 1900 kg; Volume 1.266667 m3
Resíduos:
- embalagem: re170203 Plástico; rendimento 0.627 kg

**mt09var030a** m² Malha de fibra de vidro tecida
Dados técnicos: Custo energético 10.710 MJ; Emissão de CO2 0.527 kg; Código LER 17 02 03; Massa do elemento 0.12 kg; Volume 0.0002 m3
Resíduos:
- embalagem: re170203 Plástico; rendimento 0.024 kg
