# Reboco de imitação de alvenarias sobre paramento interior

- Propriedade do ficheiro: CYPE Ingenieros S.A.
- Formato: FIEBDC-3/2016
- Programa: Gerador de preços para construção civil. CYPE Ingenieros, S.A.
- Data: 29/10/2024
- Âmbito geográfico: Cabo Verde
- Moeda: CVE
- Custos indirectos: 3 %
- IVA: 15 %

## R Revestimentos

### RP Conglomerados tradicionais

#### RPR Rebocos

**RPR021** m² Reboco de imitação de alvenarias sobre paramento interior.
Formação de reboco com espátula, mediante a aplicação manual sobre um paramento interior, com emboço previamente executado (não incluído neste preço), de duas camadas de argamassa de cal aérea apagada de 15 e 10 mm de espessura respectivamente; a primeira de dosagem 1:4 e inerte grosso, e a segunda, que tem incluído o pigmento na sua massa, de dosagem 1:4 e inerte de granulometria muito cuidada e diferentes grossuras de 0,2 a 2 mm (areia de mármore). Acabamento superficial: será executada com espátula aplicado sobre a última camada, uma vez realizado sobre ela o desenho da alvenaria de cantaria. Inclusive preparação da superfície suporte, formação de juntas, cantos, mestras, arestas, reentrâncias, ombreiras, padieiras, remates nos encontros com paramentos, revestimentos ou outros elementos assentes na sua superfície.
Inclui: Preparação da superfície suporte. Disposição dos panos de trabalho. Preparação e aplicação de uma primeira camada. Preparação e aplicação de uma segunda camada. Realização de juntas e encontros. Acabamento superficial. Correcção de falhas e limpeza final.
Critério de medição de projecto: Superfície medida segundo documentação gráfica de Projecto, descontando as aberturas de superfície maior de 2 m² e incluindo o desenvolvimento das reentrâncias.
Critério de medição de obra: Medir-se-á a superfície realmente executada segundo especificações de Projecto, descontando as aberturas de superfície maior de 2 m² e incluindo o desenvolvimento das reentrâncias.

| Código | Un | Descrição | Rendimento | Preço | Importância |
|---|---|---|---|---|---|
| mt28pmc010a | m³ | Pasta de argamassa de cal para rebocos, inclusive inerte. (material) | 0.025 | 19670.5 | 491.763 |
| mt09pmr010 | kg | Pigmento para argamassas e rebocos. (material) | 0.015 | 1173.4 | 17.601 |
| mo039 | h | Oficial de 1ª rebocador. (mão de obra) | 0.945 | 627.12 | 592.628 |
| mo079 | h | Ajudante de rebocador. (mão de obra) | 0.945 | 402.07 | 379.956 |
| mo111 | h | Operário especializado rebocador. (mão de obra) | 0.473 | 399.55 | 188.987 |
| % | % | Custos directos complementares | 2 % | 1670.935 | 33.419 |
|  |  | Custos directos |  |  | 1704.354 |

Resíduos:
- colocação: mt28pmc010a Pasta de argamassa de cal para rebocos, inclusive inerte; factor de resíduo 0.03
- colocação: mt09pmr010 Pigmento para argamassas e rebocos; factor de resíduo 0.03

## Recursos

**mt28pmc010a** m³ Pasta de argamassa de cal para rebocos, inclusive inerte
Dados técnicos: Custo energético 60.744 MJ; Emissão de CO2 3.016 kg; Código LER 17 09 04; Massa do elemento 1900 kg; Volume 1.266667 m3
Resíduos:
- embalagem: re170203 Plástico. (componente de resíduo); rendimento 0.627 kg; Código LER 17 02 03; Massa do elemento 1 kg; Volume 0.001667 m3

**mt09pmr010** kg Pigmento para argamassas e rebocos
Dados técnicos: Custo energético 0.291 MJ; Emissão de CO2 0.014 kg; Código LER 17 09 04; Massa do elemento 1 kg; Volume 0.000667 m3
Resíduos:
- embalagem: re170203 Plástico; rendimento 0.003 kg
