# Argamassa monomassa, sobre suporte de betão

- Propriedade do ficheiro: CYPE Ingenieros S.A.
- Formato: FIEBDC-3/2016
- Programa: Gerador de preços para construção civil. CYPE Ingenieros, S.A.
- Data: 29/10/2024
- Âmbito geográfico: Cabo Verde
- Moeda: CVE
- Custos indirectos: 3 %
- IVA: 15 %

## R Revestimentos

### RQ Sistemas monomassa industriais

#### RQO Argamassas monomassa

**RQO011** m² Argamassa monomassa, sobre suporte de betão.
Formação em fachadas de revestimento contínuo de 15 mm de espessura, impermeável à água da chuva, com argamassa monomassa, acabamento com pedra projectada, cor a escolher, tipo OC CSIII W1 segundo EN 998-1, composto de cimento branco, cal, inertes de granulometria compensada, aditivos orgânicos e inorgânicos e pigmentos minerais. Aplicado manualmente sobre uma superfície de betão, aplicação prévia de uma camada de primário, à base de resinas acrílicas em dispersão aquosa, cargas minerais e aditivos, onde se encontrem deficiências de absorção ou porosidade (100% da superfície do paramento). Inclusive preparação da superfície suporte, colocação de malha de fibra de vidro anti-álcalis, de 7x6,5 mm de vão de malha, 195 g/m² de massa superficial e 0,65 mm de espessura para reforço de encontros entre materiais diferentes e nas testas de laje, num 20% da superfície do paramento, formação de juntas, cantos, mestras, arestas, reentrâncias, ombreiras e lintéis e remates nos encontros com paramentos, revestimentos ou outros elementos assentes na sua superfície.
Inclui: Preparação da superfície suporte. Disposição dos panos de trabalho. Arestado e realização de juntas. Preparação da argamassa monomassa. Aplicação da argamassa de ligação entre o suporte e a argamassa monomassa. Aplicação de argamassa monomassa. Nivelamento do revestimento. Acabamento superficial. Correcção de falhas e limpeza final.
Critério de medição de projecto: Superfície medida segundo documentação gráfica de Projecto, descontando as aberturas de superfície maior de 3 m² e incluindo o desenvolvimento das reentrâncias.
Critério de medição de obra: Medir-se-á a superfície realmente executada segundo especificações de Projecto, descontando as aberturas de superfície maior de 3 m² e incluindo o desenvolvimento das reentrâncias.

| Código | Un | Descrição | Rendimento | Preço | Importância |
|---|---|---|---|---|---|
| mt09moc006b | kg | Primário, à base de resinas acrílicas em dispersão aquosa, cargas minerais e aditivos, como ponte de aderência. (material) | 7.5 | 682.36 | 5117.700 |
| mt28moc010bk | kg | Argamassa monomassa, acabamento com pedra projectada, cor a escolher, tipo OC CSIII W1 segundo EN 998-1, composto de cimento branco, cal, inertes de granulometria compensada, aditivos orgânicos e inorgânicos e pigmentos minerais. (material) | 19.5 | 89.95 | 1754.025 |
| mt28maw050e | m² | Malha de fibra de vidro anti-álcalis, de 7x6,5 mm de vão de malha, 195 g/m² de massa superficial, 0,65 mm de espessura e de 0,11x50 m, para armar argamassas. (material) | 0.21 | 306.2 | 64.302 |
| mt28mon030 | m | Perfil para juntas de PVC. (material) | 0.75 | 57.19 | 42.893 |
| mt28mon050 | m | Perfil de PVC rígido para formação de arestas em revestimentos de argamassa monomassa. (material) | 1.25 | 60.46 | 75.575 |
| mt28mon020b | kg | Inerte de mármore, procedente de britagem, para projectar sobre argamassa, de granulometria compreendida entre 5 e 9 mm. (material) | 15 | 60.46 | 906.900 |
| mo039 | h | Oficial de 1ª rebocador. (mão de obra) | 0.511 | 627.12 | 320.458 |
| mo111 | h | Operário especializado rebocador. (mão de obra) | 0.484 | 399.55 | 193.382 |
| % | % | Custos directos complementares | 4 % | 8475.235 | 339.009 |
|  |  | Custos directos |  |  | 8814.244 |

Resíduos:
- colocação: mt09moc006b Primário, à base de resinas acrílicas em dispersão aquosa, cargas minerais e aditivos, como ponte de aderência; factor de resíduo 0.035469
- colocação: mt28moc010bk; factor de resíduo 0.018966
- colocação: mt28maw050e; factor de resíduo 0.055
- colocação: mt28mon030 Perfil para juntas de PVC; factor de resíduo 0.08
- colocação: mt28mon050 Perfil de PVC rígido para formação de arestas em revestimentos de argamassa monomassa; factor de resíduo 0.056
- colocação: mt28mon020b Inerte de mármore, procedente de britagem, para projectar sobre argamassa, de granulometria compreendida entre 5 e 9 mm; factor de resíduo 0.009

## Recursos

**mt09moc006b** kg Primário, à base de resinas acrílicas em dispersão aquosa, cargas minerais e aditivos, como ponte de aderência
Dados técnicos: Custo energético 75.527 MJ; Emissão de CO2 2.872 kg; Código LER 17 09 04; Massa do elemento 1 kg; Volume 0.000667 m3
Resíduos:
- embalagem: re170203 Plástico. (componente de resíduo); rendimento 0.003 kg; Código LER 17 02 03; Massa do elemento 1 kg; Volume 0.001667 m3

**mt28moc010bk** kg Argamassa monomassa
Dados técnicos: Custo energético 3.340 MJ; Emissão de CO2 0.250 kg; Código LER 17 01 01; Massa do elemento 1 kg; Volume 0.000667 m3

**mt28maw050e** m² Malha de fibra de vidro anti-álcalis
Dados técnicos: Custo energético 15.950 MJ; Emissão de CO2 0.784 kg; Código LER 17 02 03; Massa do elemento 0.195 kg; Volume 0.000325 m3
Resíduos:
- embalagem: re170203 Plástico; rendimento 0.024 kg

**mt28mon030** m Perfil para juntas de PVC
Dados técnicos: Custo energético 12.316 MJ; Emissão de CO2 0.035 kg; Código LER 17 02 03; Massa do elemento 0.07 kg; Volume 0.000117 m3
Resíduos:
- embalagem: re150101 Embalagens de papel e cartão. (componente de resíduo); rendimento 0.018 kg; Código LER 15 01 01; Massa do elemento 1 kg; Volume 0.001333 m3
- embalagem: re170201 Madeira. (componente de resíduo); rendimento 0.052 kg; Código LER 17 02 01; Massa do elemento 1 kg; Volume 0.000909 m3
- embalagem: re170203 Plástico; rendimento 0.003 kg

**mt28mon050** m Perfil de PVC rígido para formação de arestas em revestimentos de argamassa monomassa
Dados técnicos: Custo energético 3.294 MJ; Emissão de CO2 0.351 kg; Código LER 17 02 03; Massa do elemento 0.07 kg; Volume 0.000117 m3
Resíduos:
- embalagem: re170203 Plástico; rendimento 0.002 kg

**mt28mon020b** kg Inerte de mármore, procedente de britagem, para projectar sobre argamassa, de granulometria compreendida entre 5 e 9 mm
Dados técnicos: Custo energético 0.075 MJ; Emissão de CO2 0.004 kg; Código LER 01 04 08; Massa do elemento 1 kg; Volume 0.000667 m3
