# Soleira seca. Sistema "PLACO"

- Propriedade do ficheiro: CYPE Ingenieros S.A.
- Formato: FIEBDC-3/2016
- Programa: Gerador de preços para construção civil. CYPE Ingenieros, S.A.
- Data: 29/10/2024
- Âmbito geográfico: Cabo Verde
- Moeda: CVE
- Custos indirectos: 3 %
- IVA: 15 %

## R Revestimentos

### RS Pavimentos

#### RSB Bases de pavimento

**RSB050** m² Soleira seca. Sistema "PLACO".
Soleira seca. Sistema Placo Force Floor Plus "PLACO", constituído por: barreira de vapor constituída por filme de polietileno de 0,2 mm de espessura; painel rígido de lã mineral, segundo EN 13162, não revestido, de 20 mm de espessura, resistência térmica 0,45 m²°C/W, condutibilidade térmica 0,041 W/(m°C); placa de soleira seca, Solera Rigidur 20 "PLACO", de 20 mm de espessura, com os bordos longitudinais macho-fêmea composta por duas placas de gesso laminado reforçado com fibras, coladas em fábrica, de 10 mm; e placa de gesso laminado reforçado com fibras GF-C1-I-W2 / EN 15283-2 - 1200 / 2400 / 12,5 / com os bordos longitudinais rebaixados, Rigidur H 13 BR "PLACO", unida à placa de soleira seca com adesivo e posterior aparafusamento. Inclusive banda estanque autocolante, Banda 45 "PLACO", adesivo Rigidur Nature Line Suelo "PLACO", para a vedação de juntas entre placas e parafusos para a fixação das placas.
Critérios considerados na determinação do preço da unidade de obra: O preço não inclui a superfície suporte.
Inclui: Colocação do filme de polietileno. Colocação da fita perimetral. Colocação do isolamento. Colocação das placas.
Critério de medição de projecto: Superfície medida segundo documentação gráfica de Projecto.
Critério de medição de obra: Medir-se-á a superfície realmente executada segundo especificações de Projecto, sem deduzir a superfície ocupada pelos pilares situados dentro do seu perímetro.

| Código | Un | Descrição | Rendimento | Preço | Importância |
|---|---|---|---|---|---|
| mt15mbv100a | m² | Filme de polietileno, de 0,2 mm de espessura. (material) | 1.1 | 49.02 | 53.922 |
| mt12plj020c | m | Banda estanque autocolante, Banda 45 "PLACO", de espuma de polietileno de células fechadas, de 3 mm de espessura e 45 mm de largura, para a estanquidade e isolamento do perímetro em soleiras. (material) | 1.1 | 76.55 | 84.205 |
| mt16lra012a | m² | Painel rígido de lã mineral, segundo EN 13162, não revestido, de 20 mm de espessura, resistência térmica 0,45 m²°C/W, condutibilidade térmica 0,041 W/(m°C), Euroclasse A1 de reacção ao fogo segundo NP EN 13501-1, densidade 90 kg/m³, calor específico 840 J/kgK, capacidade de absorção de água a curto prazo <=1 kg/m² e factor de resistência à difusão do vapor de água 1,3. (material) | 1.5 | 1597.56 | 2396.340 |
| mt12pss010a | m² | Placa de soleira seca, Solera Rigidur 20 "PLACO", de 20 mm de espessura, com os bordos longitudinais macho-fêmea composta por duas placas de gesso laminado reforçado com fibras, coladas em fábrica, de 10 mm. (material) | 1.05 | 4336.37 | 4553.189 |
| mt12pss020a | kg | Adesivo Rigidur Nature Line Suelo "PLACO". (material) | 0.09 | 2086.49 | 187.784 |
| mt12plt050b | Ud | Parafuso auto-roscante Rigidur 30 "PLACO", com cabeça de trombeta, de 30 mm de comprimento. (material) | 18 | 3.64 | 65.520 |
| mt12plk015b | m² | Placa de gesso laminado reforçado com fibras GF-C1-I-W2 / EN 15283-2 - 1200 / 2400 / 12,5 / com os bordos longitudinais rebaixados, Rigidur H 13 BR "PLACO". (material) | 1.05 | 3934.43 | 4131.152 |
| mo053 | h | Oficial de 1ª montador de pré-fabricados interiores. (mão de obra) | 0.612 | 644.41 | 394.379 |
| mo100 | h | Ajudante de montador de pré-fabricados interiores. (mão de obra) | 0.612 | 402.07 | 246.067 |
| % | % | Custos directos complementares | 2 % | 12112.558 | 242.251 |
|  |  | Custos directos |  |  | 12354.809 |

Resíduos:
- colocação: mt15mbv100a Filme de polietileno, de 0,2 mm de espessura; factor de resíduo 0.06
- colocação: mt12plj020c; factor de resíduo 0.06
- colocação: mt16lra012a; factor de resíduo 0.0477089
- colocação: mt12plt050b Parafuso auto-roscante Rigidur 30 "PLACO", com cabeça de trombeta, de 30 mm de comprimento; factor de resíduo 0.00529412
- colocação: mt12plk015b; factor de resíduo 0.00828

## Recursos

**mt15mbv100a** m² Filme de polietileno, de 0,2 mm de espessura
Dados técnicos: Custo energético 29.185 MJ; Emissão de CO2 1.068 kg; Código LER 17 06 04; Massa do elemento 0.196 kg; Volume 0.000327 m3
Resíduos:
- embalagem: re170203 Plástico. (componente de resíduo); rendimento 0.024 kg; Código LER 17 02 03; Massa do elemento 1 kg; Volume 0.001667 m3

**mt12plj020c** m Banda estanque autocolante
Dados técnicos: Custo energético 1.399 MJ; Emissão de CO2 0.051 kg; Código LER 17 06 04; Massa do elemento 0.0095 kg; Volume 0.000016 m3
Resíduos:
- embalagem: re170203 Plástico; rendimento 0.001 kg

**mt16lra012a** m² Painel rígido de lã mineral
Dados técnicos: Custo energético 106.359 MJ; Emissão de CO2 2.816 kg; Código LER 17 06 04; Massa do elemento 1.8 kg; Volume 0.003 m3
Resíduos:
- embalagem: re170203 Plástico; rendimento 0.024 kg

**mt12plt050b** Ud Parafuso auto-roscante Rigidur 30 "PLACO", com cabeça de trombeta, de 30 mm de comprimento
Dados técnicos: Custo energético 0.017 MJ; Emissão de CO2 0.002 kg; Código LER 17 04 05; Massa do elemento 0.0017 kg
Resíduos:
- embalagem: re150101 Embalagens de papel e cartão. (componente de resíduo); rendimento 0.001 kg; Código LER 15 01 01; Massa do elemento 1 kg; Volume 0.001333 m3

**mt12plk015b** m² Placa de gesso laminado reforçado com fibras GF-C1-I-W2 / EN 15283-2 - 1200 / 2400 / 12,5 / com os bordos longitudinais
Dados técnicos: Custo energético 395.055 MJ; Emissão de CO2 5.907 kg; Código LER 17 08 02; Massa do elemento 15 kg; Volume 0.015 m3
Resíduos:
- embalagem: re170203 Plástico; rendimento 0.012 kg
