# Base de pavimento de marmorite

- Propriedade do ficheiro: CYPE Ingenieros S.A.
- Formato: FIEBDC-3/2016
- Programa: Gerador de preços para construção civil. CYPE Ingenieros, S.A.
- Data: 29/10/2024
- Âmbito geográfico: Cabo Verde
- Moeda: CVE
- Custos indirectos: 3 %
- IVA: 15 %

## R Revestimentos

### RS Pavimentos

#### RSB Bases de pavimento

**RSB006** m² Base de pavimento de marmorite.
Base para pavimento interior, de peças de marmorite assentes com argamassa de cimento M-5 colocada sobre leito de gravilha de 2 cm de espessura, colocadas com maceta. Inclusive leitada de cimento para o enchimento de juntas.
Inclui: Marcação da superfície. Espalhamento da camada de gravilha. Humidificação das peças de marmorite. Espalhamento da argamassa de fixação. Colocação das peças com maceta. Enchimento de juntas com leitada de cimento. Limpeza da superfície dos ladrilhos.
Critério de medição de projecto: Superfície medida segundo documentação gráfica de Projecto.
Critério de medição de obra: Medir-se-á a superfície realmente executada segundo especificações de Projecto, sem deduzir a superfície ocupada pelos pilares situados dentro do seu perímetro.

| Código | Un | Descrição | Rendimento | Preço | Importância |
|---|---|---|---|---|---|
| mt01arp032a | m³ | Gravilha calcária de 2 a 8 mm de diâmetro. (material) | 0.02 | 2831.66 | 56.633 |
| mt09mor011b | m³ | Argamassa de cimento CEM II/B-L 32,5 N tipo M-5, confeccionada em obra com saibro (areia arcosita composta de feldspatos, quartzo e uma pequena quantidade de argila), com 230 kg/m³ de cimento e uma proporção em volume 1/6. (material) | 0.032 | 15045.48 | 481.455 |
| mt18btl011b | m² | Peças de marmorite para base de pavimentos. (material) | 1.05 | 1225.43 | 1286.702 |
| mt08cem040a | kg | Cimento branco BL-22,5 X, para pavimentação, em sacos, segundo NP EN 197-1. (material) | 1 | 18.25 | 18.250 |
| mo023 | h | Oficial de 1ª ladrilhador. (mão de obra) | 0.34 | 627.12 | 213.221 |
| mo061 | h | Ajudante de ladrilhador. (mão de obra) | 0.224 | 402.07 | 90.064 |
| % | % | Custos directos complementares | 2 % | 2146.325 | 42.927 |
|  |  | Custos directos |  |  | 2189.252 |

Resíduos:
- colocação: mt01arp032a Gravilha calcária de 2 a 8 mm de diâmetro; factor de resíduo 0.00701154
- colocação: mt09mor011b; factor de resíduo 0.0036
- colocação: mt18btl011b Peças de marmorite para base de pavimentos; factor de resíduo 0.0363167
- colocação: mt08cem040a Cimento branco BL-22,5 X, para pavimentação, em sacos, segundo NP EN 197-1; factor de resíduo 0.0063

## Recursos

**mt01arp032a** m³ Gravilha calcária de 2 a 8 mm de diâmetro
Dados técnicos: Custo energético 146.250 MJ; Emissão de CO2 7.800 kg; Código LER 01 04 08; Massa do elemento 1950 kg; Volume 1.3 m3

**mt09mor011b** m³ Argamassa de cimento CEM II/B-L 32,5 N tipo M-5
Dados técnicos: Custo energético 3724.000 MJ; Emissão de CO2 323.000 kg; Código LER 17 01 01; Massa do elemento 1900 kg; Volume 1.266667 m3

**mt18btl011b** m² Peças de marmorite para base de pavimentos
Dados técnicos: Custo energético 98.664 MJ; Emissão de CO2 9.539 kg; Código LER 17 01 07; Massa do elemento 59.5 kg; Volume 0.0476 m3
Resíduos:
- embalagem: re170201 Madeira. (componente de resíduo); rendimento 0.035 kg; Código LER 17 02 01; Massa do elemento 1 kg; Volume 0.000909 m3
- embalagem: re170203 Plástico. (componente de resíduo); rendimento 0.018 kg; Código LER 17 02 03; Massa do elemento 1 kg; Volume 0.001667 m3

**mt08cem040a** kg Cimento branco BL-22,5 X, para pavimentação, em sacos, segundo NP EN 197-1
Dados técnicos: Custo energético 7.174 MJ; Emissão de CO2 0.904 kg; Código LER 17 01 01; Massa do elemento 1 kg; Volume 0.000667 m3
Resíduos:
- embalagem: re150101 Embalagens de papel e cartão. (componente de resíduo); rendimento 0.014 kg; Código LER 15 01 01; Massa do elemento 1 kg; Volume 0.001333 m3
- embalagem: re170201 Madeira; rendimento 0.001 kg
- embalagem: re170203 Plástico; rendimento 0.003 kg
