# Junta em pavimento contínuo interior decorativo de marmorite "in situ", com perfil pré-moldado

- Propriedade do ficheiro: CYPE Ingenieros S.A.
- Formato: FIEBDC-3/2016
- Programa: Gerador de preços para construção civil. CYPE Ingenieros, S.A.
- Data: 29/10/2024
- Âmbito geográfico: Cabo Verde
- Moeda: CVE
- Custos indirectos: 3 %
- IVA: 15 %

## R Revestimentos

### RS Pavimentos

#### RSC De marmorite

**RSC110** m Junta em pavimento contínuo interior decorativo de marmorite "in situ", com perfil pré-moldado.
Junta de construção, em pavimento contínuo interior decorativo de marmorite "in situ", com perfil em "L" de latão, de 8 mm de altura. Inclusive pés de ancoragem e elementos de fixação.
Inclui: Implantação da junta. Corte e colocação do perfil. Execução das uniões entre perfis. Resolução de encontros. Fixação e ajuste dos perfis.
Critério de medição de projecto: Comprimento medido segundo documentação gráfica de Projecto.
Critério de medição de obra: Medir-se-á o comprimento realmente executado segundo especificações de Projecto.

| Código | Un | Descrição | Rendimento | Preço | Importância |
|---|---|---|---|---|---|
| mt18wwe060a | m | Perfil em "L" de latão, de 8 mm de altura, para a formação de juntas de construção em pavimento contínuo interior decorativo de marmorite "in situ", de até 8 mm de espessura; com pés de ancoragem e elementos de fixação. (material) | 1.05 | 2139.59 | 2246.570 |
| mo020 | h | Oficial de 1ª construção. (mão de obra) | 0.068 | 627.12 | 42.644 |
| mo113 | h | Operário não qualificado construção. (mão de obra) | 0.068 | 386.89 | 26.309 |
| % | % | Custos directos complementares | 2 % | 2315.523 | 46.310 |
|  |  | Custos directos |  |  | 2361.833 |

Resíduos:
- colocação: mt18wwe060a; factor de resíduo 0.024

## Recursos

**mt18wwe060a** m Perfil em "L" de latão
Dados técnicos: Custo energético 43.997 MJ; Emissão de CO2 2.941 kg; Código LER 17 04 01; Massa do elemento 0.246 kg; Volume 0.000164 m3
Resíduos:
- embalagem: re170203 Plástico. (componente de resíduo); rendimento 0.008 kg; Código LER 17 02 03; Massa do elemento 1 kg; Volume 0.001667 m3
