# Tapete têxtil

- Propriedade do ficheiro: CYPE Ingenieros S.A.
- Formato: FIEBDC-3/2016
- Programa: Gerador de preços para construção civil. CYPE Ingenieros, S.A.
- Data: 29/10/2024
- Âmbito geográfico: Cabo Verde
- Moeda: CVE
- Custos indirectos: 3 %
- IVA: 15 %

## R Revestimentos

### RS Pavimentos

#### RSF Carpetes e tapetes

**RSF013** m² Tapete têxtil.
Tapete de filamentos de vinilo interligados, cor azul, espessura total 14 mm, uso interior e exterior, enrolável, instalado em caixa de pavimento formado por fosso de 14 mm de profundidade (não incluído neste preço). Inclusive preparação da superfície suporte.
Inclui: Preparação da superfície suporte. Colocação do tapete.
Critério de medição de projecto: Superfície medida segundo documentação gráfica de Projecto.
Critério de medição de obra: Medir-se-á a superfície realmente executada segundo especificações de Projecto.

| Código | Un | Descrição | Rendimento | Preço | Importância |
|---|---|---|---|---|---|
| mt18fet010a | m² | Tapete de filamentos de vinilo interligados, cor azul, espessura total 14 mm, uso interior e exterior, enrolável, para instalar em caixa de pavimento formado por fosso de 14 mm de profundidade. (material) | 1 | 6022.55 | 6022.550 |
| mo027 | h | Oficial de 1ª instalador de alcatifas e revestimentos têxteis. (mão de obra) | 0.041 | 627.12 | 25.712 |
| mo065 | h | Ajudante de instalador de alcatifas e revestimentos têxteis. (mão de obra) | 0.041 | 402.07 | 16.485 |
| % | % | Custos directos complementares | 2 % | 6064.747 | 121.295 |
|  |  | Custos directos |  |  | 6186.042 |
