# Rodapé cerâmico. Colocação em camada grossa

- Propriedade do ficheiro: CYPE Ingenieros S.A.
- Formato: FIEBDC-3/2016
- Programa: Gerador de preços para construção civil. CYPE Ingenieros, S.A.
- Data: 29/10/2024
- Âmbito geográfico: Cabo Verde
- Moeda: CVE
- Custos indirectos: 3 %
- IVA: 15 %

## R Revestimentos

### RS Pavimentos

#### RSG Cerâmicos

**RSG025** m Rodapé cerâmico. Colocação em camada grossa.
Rodapé de grés esmaltado, de 80 mm de altura, gama básica. COLOCAÇÃO: em camada grossa com argamassa de cimento. ENCHIMENTO DE JUNTAS: com argamassa de juntas cimentosa melhorada, com absorção de água reduzida e resistência elevada à abrasão tipo CG 2 W A, cor branco, em juntas de 2 mm de espessura.
Inclui: Marcação da disposição das peças. Corte das peças e formação de encaixes em esquinas e cantos. Colocação do rodapé. Enchimento das juntas. Limpeza do rodapé.
Critério de medição de projecto: Comprimento medido segundo documentação gráfica de Projecto, sem incluir vãos de portas. Não foi incrementada a medição por perdas, uma vez que na composição se considerou 5% a mais.
Critério de medição de obra: Medir-se-á o comprimento realmente executado segundo especificações de Projecto.

| Código | Un | Descrição | Rendimento | Preço | Importância |
|---|---|---|---|---|---|
| mt18rce100a | m | Rodapé de grés esmaltado, de 80 cm de altura, gama básica. (material) | 1.05 | 379.06 | 398.013 |
| mt09mor010c | m³ | Argamassa de cimento CEM II/B-L 32,5 N tipo M-5, confeccionada em obra com 230 kg/m³ de cimento e uma proporção em volume 1/6. (material) | 0.003 | 15032.44 | 45.097 |
| mt09mcp020bB | kg | Argamassa de juntas cimentosa melhorada, com absorção de água reduzida e resistência elevada à abrasão, tipo CG2 W A, segundo EN 13888, cor branca, para juntas de 2 a 15 mm, à base de cimento de alta resistência, inertes seleccionados, aditivos especiais e pigmentos, com efeito anti-caruncho, anti-verdete e preventivo das eflorescências, hidrorrepelente, especial para enchimento de juntas de todo tipo de peças cerâmicas e pedras naturais em zonas de proliferação de microrganismos. (material) | 0.001 | 189.7 | 0.190 |
| mo023 | h | Oficial de 1ª ladrilhador. (mão de obra) | 0.261 | 627.12 | 163.678 |
| % | % | Custos directos complementares | 2 % | 606.978 | 12.140 |
|  |  | Custos directos |  |  | 619.118 |

Resíduos:
- colocação: mt18rce100a Rodapé de grés esmaltado, de 80 cm de altura, gama básica; factor de resíduo 0.0385
- colocação: mt09mor010c; factor de resíduo 0.0036
- colocação: mt09mcp020bB; factor de resíduo 0.07

## Recursos

**mt18rce100a** m Rodapé de grés esmaltado, de 80 cm de altura, gama básica
Dados técnicos: Custo energético 12.700 MJ; Emissão de CO2 0.620 kg; Código LER 17 01 03; Massa do elemento 1.05 kg; Volume 0.00084 m3
Resíduos:
- embalagem: re150101 Embalagens de papel e cartão. (componente de resíduo); rendimento 0.034 kg; Código LER 15 01 01; Massa do elemento 1 kg; Volume 0.001333 m3
- embalagem: re170201 Madeira. (componente de resíduo); rendimento 0.004 kg; Código LER 17 02 01; Massa do elemento 1 kg; Volume 0.000909 m3

**mt09mor010c** m³ Argamassa de cimento CEM II/B-L 32,5 N tipo M-5
Dados técnicos: Custo energético 3724.000 MJ; Emissão de CO2 323.000 kg; Código LER 17 01 01; Massa do elemento 1900 kg; Volume 1.266667 m3

**mt09mcp020bB** kg Argamassa de juntas cimentosa melhorada
Dados técnicos: Custo energético 7.725 MJ; Emissão de CO2 0.576 kg; Código LER 17 09 04; Massa do elemento 1 kg; Volume 0.000667 m3
Resíduos:
- embalagem: re150101 Embalagens de papel e cartão; rendimento 0.02 kg
- embalagem: re170201 Madeira; rendimento 0.005 kg
- embalagem: re170203 Plástico. (componente de resíduo); rendimento 0.008 kg; Código LER 17 02 03; Massa do elemento 1 kg; Volume 0.001667 m3
