# Saneamento de zona a reparar em pavimento de betão

- Propriedade do ficheiro: CYPE Ingenieros S.A.
- Formato: FIEBDC-3/2016
- Programa: Gerador de preços para construção civil. CYPE Ingenieros, S.A.
- Data: 29/10/2024
- Âmbito geográfico: Cabo Verde
- Moeda: CVE
- Custos indirectos: 3 %
- IVA: 15 %

## R Revestimentos

### RS Pavimentos

#### RSK Preparação da superfície

**RSK055** m² Saneamento de zona a reparar em pavimento de betão.
Preparação da zona a reparar em pavimento de betão através da realização de uma caixa perimetral efectuando um corte com serra mecânica, com uma largura de 25 a 50 mm e 20 mm de profundidade mínima; picagem com martelo pneumático e saneamento da área delimitada com uma profundidade de 20 mm, até que fique exposto o betão são; eliminação dos restos gerados; fresagem da superfície resultante até obter uma superfície porosa com uma rugosidade maior que 5 mm; eliminação de material restante, limpeza do pavimento, remoção e armazenamento dos restos gerados e limpeza final.
Inclui: Delimitação da zona a reparar. Serrado perimetral. Picagem e saneamento. Eliminação dos resíduos gerados. Fresagem da superfície. Eliminação, armazenamento e remoção de restos. Limpeza final.
Critério de medição de projecto: Superfície medida segundo documentação gráfica de Projecto.
Critério de medição de obra: Medir-se-á a superfície realmente executada segundo especificações de Projecto.

| Código | Un | Descrição | Rendimento | Preço | Importância |
|---|---|---|---|---|---|
| mq06cor020 | h | Equipamento para corte de juntas em massames de betão. (equipamento) | 0.348 | 1030.4 | 358.579 |
| mq06fre010 | h | Fresadora manual para pavimento de betão, com sistema de aspiração. (equipamento) | 0.174 | 612.82 | 106.631 |
| mq05mai030 | h | Martelo pneumático. (equipamento) | 0.232 | 442.53 | 102.667 |
| mq05pdm110 | h | Compressor portátil diesel média pressão 10 m³/min. (equipamento) | 0.116 | 750.57 | 87.066 |
| mq08gel010k | h | Grupo electrogéneo insonorizado, trifásico, de 45 kVA de potência. (equipamento) | 0.174 | 521.27 | 90.701 |
| mo020 | h | Oficial de 1ª construção. (mão de obra) | 0.204 | 627.12 | 127.932 |
| mo112 | h | Operário especializado construção. (mão de obra) | 0.816 | 393.22 | 320.868 |
| mo113 | h | Operário não qualificado construção. (mão de obra) | 0.544 | 386.89 | 210.468 |
| % | % | Custos directos complementares | 2 % | 1404.912 | 28.098 |
|  |  | Custos directos |  |  | 1433.010 |
