# Rodapé de PVC para pavimento têxtil

- Propriedade do ficheiro: CYPE Ingenieros S.A.
- Formato: FIEBDC-3/2016
- Programa: Gerador de preços para construção civil. CYPE Ingenieros, S.A.
- Data: 29/10/2024
- Âmbito geográfico: Cabo Verde
- Moeda: CVE
- Custos indirectos: 3 %
- IVA: 15 %

## R Revestimentos

### RS Pavimentos

#### RST Têxteis (alcatifas)

**RST100** m Rodapé de PVC para pavimento têxtil.
Rodapé de PVC com fibra dura, de 60 mm de altura, cor a escolher. Colocação em obra: com cola.
Inclui: Limpeza e preparação da superfície suporte. Marcação. Corte, colocação e fixação do rodapé.
Critério de medição de projecto: Comprimento medido segundo documentação gráfica de Projecto, sem incluir vãos de portas. Não foi incrementada a medição por perdas, uma vez que na composição se considerou 5% a mais.
Critério de medição de obra: Medir-se-á o comprimento realmente executado segundo especificações de Projecto.

| Código | Un | Descrição | Rendimento | Preço | Importância |
|---|---|---|---|---|---|
| mt18dww010a | kg | Adesivo de contacto à base de resina acrílica em dispersão aquosa, para pavimento de borracha, linóleo, PVC, alcatifa e têxtil. (material) | 0.05 | 754.86 | 37.743 |
| mt18rpv050a | m | Rodapé de PVC com fibra dura, de 60 mm de altura, cor a escolher, fornecido em tramos de 2,55 m de comprimento. (material) | 1.05 | 416.64 | 437.472 |
| mo027 | h | Oficial de 1ª instalador de alcatifas e revestimentos têxteis. (mão de obra) | 0.068 | 627.12 | 42.644 |
| % | % | Custos directos complementares | 2 % | 517.859 | 10.357 |
|  |  | Custos directos |  |  | 528.216 |

Resíduos:
- colocação: mt18dww010a; factor de resíduo 0.038943
- colocação: mt18rpv050a Rodapé de PVC com fibra dura, de 60 mm de altura, cor a escolher, fornecido em tramos de 2,55 m de comprimento; factor de resíduo 0.08

## Recursos

**mt18dww010a** kg Adesivo de contacto à base de resina acrílica em dispersão aquosa
Dados técnicos: Custo energético 75.527 MJ; Emissão de CO2 2.872 kg; Código LER 17 09 04; Massa do elemento 1 kg; Volume 0.000667 m3
Resíduos:
- embalagem: re170203 Plástico. (componente de resíduo); rendimento 0.003 kg; Código LER 17 02 03; Massa do elemento 1 kg; Volume 0.001667 m3

**mt18rpv050a** m Rodapé de PVC com fibra dura, de 60 mm de altura, cor a escolher, fornecido em tramos de 2,55 m de comprimento
Dados técnicos: Custo energético 125.500 MJ; Emissão de CO2 2.371 kg; Código LER 17 02 03; Massa do elemento 1.67 kg; Volume 0.002783 m3
Resíduos:
- embalagem: re150101 Embalagens de papel e cartão. (componente de resíduo); rendimento 0.018 kg; Código LER 15 01 01; Massa do elemento 1 kg; Volume 0.001333 m3
- embalagem: re170201 Madeira. (componente de resíduo); rendimento 0.052 kg; Código LER 17 02 01; Massa do elemento 1 kg; Volume 0.000909 m3
- embalagem: re170203 Plástico; rendimento 0.003 kg
