# Tratamento de acabamento superficial de pavimento de pedra natural

- Propriedade do ficheiro: CYPE Ingenieros S.A.
- Formato: FIEBDC-3/2016
- Programa: Gerador de preços para construção civil. CYPE Ingenieros, S.A.
- Data: 29/10/2024
- Âmbito geográfico: Cabo Verde
- Moeda: CVE
- Custos indirectos: 3 %
- IVA: 15 %

## R Revestimentos

### RS Pavimentos

#### RSY Reparações

**RSY032** m² Tratamento de acabamento superficial de pavimento de pedra natural.
Reparação de pavimento de pedra natural através de rebaixe com polidora e mola de 32 a 60 mm de grão, polimento basto para eliminar os arranhões do rebaixe com mola de 80 a 120 mm de grão, reposição do material de juntas, polimento fino com mola de 220 a 400 mm de grão e acabamento abrilhantamento com lã de aço. Inclusive enchimento de juntas após polimento basto, remoção de lamas procedentes do polimento fino e limpeza prévia ao abrilhantamento.
Inclui: Rebaixamento e polimento basto. Enchimento das juntas. Polimento fino. Limpeza. Abrilhantamento.
Critério de medição de projecto: Superfície medida segundo documentação gráfica de Projecto.
Critério de medição de obra: Medir-se-á a superfície realmente executada segundo especificações de Projecto.

| Código | Un | Descrição | Rendimento | Preço | Importância |
|---|---|---|---|---|---|
| mt09mcr220 | kg | Argamassa de enchimento de juntas para revestimentos, interiores ou exteriores, de pedra natural, polida ou para polir, composta de cimento, inertes à base de pó de mármore, pigmentos resistentes aos álcalis e aditivos especiais. (material) | 0.15 | 234.68 | 35.202 |
| mq08war150 | h | Polidora para pavimentos de pedra natural ou de marmorite, composta por pratos giratórios aos que se acoplam uma série de mós abrasivas, refrigeradas com água. (equipamento) | 0.29 | 450.12 | 130.535 |
| mq08war155 | h | Polidora para polir ou abrilhantar pavimentos de pedra natural ou de marmorite, com prato de lã de aço ou esponja sintética. (equipamento) | 0.174 | 233.2 | 40.577 |
| mo037 | h | Oficial de 1ª polidor de pavimentos. (mão de obra) | 0.408 | 627.12 | 255.865 |
| mo075 | h | Ajudante de polidor de pavimentos. (mão de obra) | 0.136 | 402.07 | 54.682 |
| % | % | Custos directos complementares | 2 % | 516.861 | 10.337 |
|  |  | Custos directos |  |  | 527.198 |

Resíduos:
- colocação: mt09mcr220; factor de resíduo 0.07

## Recursos

**mt09mcr220** kg Argamassa de enchimento de juntas para revestimentos
Dados técnicos: Custo energético 7.725 MJ; Emissão de CO2 0.576 kg; Código LER 17 09 04; Massa do elemento 1 kg; Volume 0.000667 m3
Resíduos:
- embalagem: re150101 Embalagens de papel e cartão. (componente de resíduo); rendimento 0.02 kg; Código LER 15 01 01; Massa do elemento 1 kg; Volume 0.001333 m3
- embalagem: re170201 Madeira. (componente de resíduo); rendimento 0.005 kg; Código LER 17 02 01; Massa do elemento 1 kg; Volume 0.000909 m3
- embalagem: re170203 Plástico. (componente de resíduo); rendimento 0.008 kg; Código LER 17 02 03; Massa do elemento 1 kg; Volume 0.001667 m3
