# Cantoneira de PVC

- Propriedade do ficheiro: CYPE Ingenieros S.A.
- Formato: FIEBDC-3/2016
- Programa: Gerador de preços para construção civil. CYPE Ingenieros, S.A.
- Data: 19/04/2024
- Âmbito geográfico: Cabo Verde
- Moeda: CVE
- Custos indirectos: 3 %
- IVA: 15 %

## R Revestimentos

### RY Preparações, protecções, reparações e reforços de revestimentos

#### RYA Protecção de arestas

**RYA020** m Cantoneira de PVC.
De protecção de arestas de PVC, com canto arredondado de 3 mm de espessura, para a protecção de arestas em revestimentos de argamassa, aplicados sobre paramentos interiores.
Inclui: Marcação. Corte das peças. Fixação.
Critério de medição de projecto: Comprimento medido segundo documentação gráfica de Projecto.
Critério de medição de obra: Medir-se-á o comprimento realmente executado segundo especificações de Projecto.

| Código | Un | Descrição | Rendimento | Preço | Importância |
|---|---|---|---|---|---|
| mt28vye050a | m | De protecção de arestas de PVC, com canto arredondado de 3 mm de espessura, para a protecção de arestas. (material) | 1.02 | 271.69 | 277.124 |
| mo021 | h | Oficial de 1ª construção em trabalhos auxiliares de pedreiro. (mão de obra) | 0.076 | 622.24 | 47.290 |
| mo114 | h | Operário não qualificado construção em trabalhos auxiliares de pedreiro. (mão de obra) | 0.038 | 383.87 | 14.587 |
| % | % | Custos directos complementares | 2 % | 339.001 | 6.780 |
|  |  | Custos directos |  |  | 345.781 |
