# Preparação de superfície de betão através da projecção de água e material abrasivo

- Propriedade do ficheiro: CYPE Ingenieros S.A.
- Formato: FIEBDC-3/2016
- Programa: Gerador de preços para construção civil. CYPE Ingenieros, S.A.
- Data: 29/10/2024
- Âmbito geográfico: Cabo Verde
- Moeda: CVE
- Custos indirectos: 3 %
- IVA: 15 %

## R Revestimentos

### RY Preparações, protecções, reparações e reforços de revestimentos

#### RYP Preparações

**RYP120** m² Preparação de superfície de betão através da projecção de água e material abrasivo.
Preparação de superfície de betão através da projecção de água e material abrasivo formado por partículas de silicato de alumínio, eliminando os restos de sujidade, gorduras e pó do suporte.
Inclui: Montagem da protecção contra o pó e a água. Montagem e preparação do equipamento. Aplicação mecânica do jacto de água com partículas. Desmontagem do equipamento. Limpeza da superfície suporte. Recolha e eliminação da água de limpeza. Remoção e acumulação do material projectado e os restos gerados. Carga do material projectado e os restos gerados para camião ou contentor.
Critério de medição de projecto: Superfície medida segundo documentação gráfica de Projecto.
Critério de medição de obra: Medir-se-á a superfície realmente executada segundo especificações de Projecto.

| Código | Un | Descrição | Rendimento | Preço | Importância |
|---|---|---|---|---|---|
| mt08lim010a | kg | Abrasivo para limpeza através de jacto a pressão, formado por partículas de silicato de alumínio. (material) | 0.5 | 32.88 | 16.440 |
| mq08lch020a | h | Equipamento de jacto de água à pressão. (equipamento) | 0.116 | 558.59 | 64.796 |
| mq08gel010k | h | Grupo electrogéneo insonorizado, trifásico, de 45 kVA de potência. (equipamento) | 0.116 | 521.27 | 60.467 |
| mo112 | h | Operário especializado construção. (mão de obra) | 0.139 | 393.22 | 54.658 |
| mo113 | h | Operário não qualificado construção. (mão de obra) | 0.139 | 386.89 | 53.778 |
| % | % | Custos directos complementares | 2 % | 250.139 | 5.003 |
|  |  | Custos directos |  |  | 255.142 |

Resíduos:
- colocação: mt08lim010a Abrasivo para limpeza através de jacto a pressão, formado por partículas de silicato de alumínio; factor de resíduo 0.06
- demolição: ruo170101 Betão (betões, argamassas e pré-fabricados). (componente de resíduo); rendimento 1.15 kg; Código LER 17 01 01; Massa do elemento 1 kg; Volume 0.000667 m3

## Recursos

**mt08lim010a** kg Abrasivo para limpeza através de jacto a pressão, formado por partículas de silicato de alumínio
Dados técnicos: Custo energético 0.194 MJ; Emissão de CO2 0.010 kg; Código LER 17 09 04; Massa do elemento 1 kg; Volume 0.000667 m3
Resíduos:
- embalagem: re170203 Plástico. (componente de resíduo); rendimento 0.002 kg; Código LER 17 02 03; Massa do elemento 1 kg; Volume 0.001667 m3
