# Reparação de fenda em revestimento de argamassa, com massa elástica

- Propriedade do ficheiro: CYPE Ingenieros S.A.
- Formato: FIEBDC-3/2016
- Programa: Gerador de preços para construção civil. CYPE Ingenieros, S.A.
- Data: 29/10/2024
- Âmbito geográfico: Cabo Verde
- Moeda: CVE
- Custos indirectos: 3 %
- IVA: 15 %

## R Revestimentos

### RY Preparações, protecções, reparações e reforços de revestimentos

#### RYY Reparações

**RYY022** m Reparação de fenda em revestimento de argamassa, com massa elástica.
Reparação de fenda em revestimento de argamassa sobre o paramento vertical exterior através de vedação com massa elástica com fibras, pressionando o produto para o interior da fenda com uma espátula. Incluindo abertura da fenda em forma de V através de picagem dos bordos com colher de pedreiro, eliminação do material solto e não consolidado, limpeza a seco com escova, lixagem para eliminar imperfeições, remoção e carga manual de entulho para camião ou contentor.
Inclui: Preparação da fenda. Aplicação da massa. Lixagem. Limpeza dos restos da obra. Carga de entulho para camião ou contentor.
Critério de medição de projecto: Comprimento medido segundo documentação gráfica de Projecto.
Critério de medição de obra: Medir-se-á o comprimento realmente executado segundo especificações de Projecto.

| Código | Un | Descrição | Rendimento | Preço | Importância |
|---|---|---|---|---|---|
| mt15dag505a | kg | Massa elástica com fibras à base de polímeros especiais em emulsão aquosa e inertes seleccionados, cor branca. (material) | 0.15 | 2588.11 | 388.217 |
| mo038 | h | Oficial de 1ª pintor. (mão de obra) | 0.19 | 627.12 | 119.153 |
| mo076 | h | Ajudante de pintor. (mão de obra) | 0.19 | 402.07 | 76.393 |
| % | % | Custos directos complementares | 2 % | 583.763 | 11.675 |
|  |  | Custos directos |  |  | 595.438 |

Resíduos:
- colocação: mt15dag505a Massa elástica com fibras à base de polímeros especiais em emulsão aquosa e inertes seleccionados, cor branca; factor de resíduo 0.035

## Recursos

**mt15dag505a** kg Massa elástica com fibras à base de polímeros especiais em emulsão aquosa e inertes seleccionados, cor branca
Dados técnicos: Custo energético 15.053 MJ; Emissão de CO2 0.575 kg; Código LER 17 09 04; Massa do elemento 1 kg; Volume 0.000667 m3
Resíduos:
- embalagem: re170203 Plástico. (componente de resíduo); rendimento 0.003 kg; Código LER 17 02 03; Massa do elemento 1 kg; Volume 0.001667 m3
