# Estrutura encastrada para chuveiro

- Propriedade do ficheiro: CYPE Ingenieros S.A.
- Formato: FIEBDC-3/2016
- Programa: Gerador de preços para construção civil. CYPE Ingenieros, S.A.
- Data: 19/04/2024
- Âmbito geográfico: Cabo Verde
- Moeda: CVE
- Custos indirectos: 3 %
- IVA: 15 %

## S Equipamentos fixos e sinalização

### SA Aparelhos sanitários

#### SAD Bases de chuveiro

**SAD110** Ud Estrutura encastrada para chuveiro.
Estrutura pré-montada de aço galvanizado, de 530 mm de largura, com sifão de parede, com perfis de apoio de aço galvanizado reguláveis em altura entre 90 e 200 mm, para chuveiro, com tubo de ligação de polietileno de alta densidade de 50 mm de diâmetro, tampa de protecção com rufo e fixações. Instalação encastrada em parede de alvenaria.
Inclui: Marcação. Colocação e fixação da estrutura. Ligação à rede de drenagem. Colocação do perfil. Verificação do seu correcto funcionamento.
Critério de medição de projecto: Número de unidades previstas, segundo documentação gráfica de Projecto.
Critério de medição de obra: Medir-se-á o número de unidades realmente colocadas segundo especificações de Projecto.

| Código | Un | Descrição | Rendimento | Preço | Importância |
|---|---|---|---|---|---|
| mt30geb185e | Ud | Estrutura pré-montada de aço galvanizado, de 530 mm de largura, com sifão de parede, com perfis de apoio de aço galvanizado reguláveis em altura entre 90 e 200 mm, para chuveiro, com tubo de ligação de polietileno de alta densidade de 50 mm de diâmetro, tampa de protecção com rufo e fixações, para encastrar em parede de alvenaria ou em parede de placas de gesso. (material) | 1 | 50919.49 | 50919.490 |
| mo008 | h | Oficial de 1ª canalizador. (mão de obra) | 0.908 | 639.39 | 580.566 |
| % | % | Custos directos complementares | 2 % | 51500.056 | 1030.001 |
|  |  | Custos directos |  |  | 52530.057 |

## Recursos

**mt30geb185e** Ud Estrutura pré-montada de aço galvanizado
Dados técnicos: Custo energético 44.583 MJ; Emissão de CO2 3.841 kg
Resíduos:
- embalagem: re150101 Embalagens de papel e cartão. (componente de resíduo); rendimento 0.075 kg; Código LER 15 01 01; Massa do elemento 1 kg; Volume 0.001333 m3
