# Lava-mãos mural, de porcelana sanitária

- Propriedade do ficheiro: CYPE Ingenieros S.A.
- Formato: FIEBDC-3/2016
- Programa: Gerador de preços para construção civil. CYPE Ingenieros, S.A.
- Data: 19/04/2024
- Âmbito geográfico: Cabo Verde
- Moeda: CVE
- Custos indirectos: 3 %
- IVA: 15 %

## S Equipamentos fixos e sinalização

### SA Aparelhos sanitários

#### SAM Lava-mãos

**SAM035** Ud Lava-mãos mural, de porcelana sanitária.
Lava-mãos de canto mural, de porcelana sanitária, acabamento termoesmaltado, cor branca, de 590x560x180 mm, com um orifício para as torneiraa e escoadouro, com válvula de drenagem de latão cromado e jogo de fixação de 2 peças, e elemento de drenagem com sifão garrafa de ABS, acabamento brilhante imitação cromado. Inclusive silicone para enchimento de juntas.
Critérios considerados na determinação do preço da unidade de obra: O preço não inclui a torneira.
Inclui: Marcação. Colocação e fixação do aparelho. Montagem do elemento de drenagem. Ligação à rede de drenagem. Verificação do seu correcto funcionamento. Vedação de juntas.
Critério de medição de projecto: Número de unidades previstas, segundo documentação gráfica de Projecto.
Critério de medição de obra: Medir-se-á o número de unidades realmente colocadas segundo especificações de Projecto.

| Código | Un | Descrição | Rendimento | Preço | Importância |
|---|---|---|---|---|---|
| mt30seg012v | Ud | Lava-mãos de canto mural, de porcelana sanitária, acabamento termoesmaltado, cor branca, de 590x560x180 mm, com um orifício para as torneiraa e escoadouro. (material) | 1 | 12659.28 | 12659.280 |
| mt30asg010e | Ud | Válvula de drenagem de latão cromado, de 60 mm de comprimento, com tampa integrada exterior com botão de accionamento. (material) | 1 | 7168.89 | 7168.890 |
| mt30asg050e | Ud | Jogo de fixação de 2 peças, para lava-mãos. (material) | 1 | 1600.05 | 1600.050 |
| mt30asg070ia | Ud | Sifão garrafa de ABS, acabamento brilhante imitação cromado, com saída de 32 mm de diâmetro exterior, para lavatório, com embelezador. (material) | 1 | 5913.94 | 5913.940 |
| mt30www005 | Ud | Cartucho de 300 ml de silicone ácida monocomponente, fungicida, para vedação de juntas em ambientes húmidos. (material) | 0.012 | 1212.91 | 14.555 |
| mo008 | h | Oficial de 1ª canalizador. (mão de obra) | 1.557 | 639.39 | 995.530 |
| % | % | Custos directos complementares | 2 % | 28352.245 | 567.045 |
|  |  | Custos directos |  |  | 28919.290 |

Resíduos:
- colocação: mt30asg070ia; factor de resíduo 0.023412
- colocação: mt30www005 Cartucho de 300 ml de silicone ácida monocomponente, fungicida, para vedação de juntas em ambientes húmidos; factor de resíduo 0.06

## Recursos

**mt30asg010e** Ud Válvula de drenagem de latão cromado, de 60 mm de comprimento, com tampa integrada exterior com botão de accionamento
Dados técnicos: Custo energético 96.674 MJ; Emissão de CO2 6.551 kg
Resíduos:
- embalagem: re150101 Embalagens de papel e cartão. (componente de resíduo); rendimento 0.072 kg; Código LER 15 01 01; Massa do elemento 1 kg; Volume 0.001333 m3

**mt30asg050e** Ud Jogo de fixação de 2 peças, para lava-mãos
Dados técnicos: Custo energético 1.579 MJ; Emissão de CO2 1.304 kg
Resíduos:
- embalagem: re150101 Embalagens de papel e cartão; rendimento 1.463 kg

**mt30asg070ia** Ud Sifão garrafa de ABS
Dados técnicos: Custo energético 20.946 MJ; Emissão de CO2 1.071 kg; Código LER 17 02 03; Massa do elemento 0.216 kg; Volume 0.00036 m3
Resíduos:
- embalagem: re150101 Embalagens de papel e cartão; rendimento 0.038 kg

**mt30www005** Ud Cartucho de 300 ml de silicone ácida monocomponente, fungicida, para vedação de juntas em ambientes húmidos
Dados técnicos: Custo energético 87.088 MJ; Emissão de CO2 3.667 kg; Código LER 17 09 04; Massa do elemento 0.45 kg; Volume 0.0003 m3
Resíduos:
- embalagem: re170203 Plástico. (componente de resíduo); rendimento 0.1 kg; Código LER 17 02 03; Massa do elemento 1 kg; Volume 0.001667 m3
