# Máquina de lavar louça

- Propriedade do ficheiro: CYPE Ingenieros S.A.
- Formato: FIEBDC-3/2016
- Programa: Gerador de preços para construção civil. CYPE Ingenieros, S.A.
- Data: 29/10/2024
- Âmbito geográfico: Cabo Verde
- Moeda: CVE
- Custos indirectos: 3 %
- IVA: 15 %

## S Equipamentos fixos e sinalização

### SC Cozinhas/lavandarias

#### SCE Electrodomésticos

**SCE010** Ud Máquina de lavar louça.
Máquina de lavar louça independente, de 449 mm de largura, 845 mm de altura e 600 mm de profundidade, cor branca, com capacidade para 10 talheres, consumo de energia por 100 ciclos do programa Eco 76 kWh, consumo de água do programa Eco 9,5 l, classe de eficiência energética E, classe de emissão de ruído aéreo B.
Inclui: Marcação. Colocação do aparelho. Ligação à rede de drenagem. Ligação à rede eléctrica. Verificação do seu correcto funcionamento.
Critério de medição de projecto: Número de unidades previstas, segundo documentação gráfica de Projecto.
Critério de medição de obra: Medir-se-á o número de unidades realmente colocadas segundo especificações de Projecto.

| Código | Un | Descrição | Rendimento | Preço | Importância |
|---|---|---|---|---|---|
| mt32lav010bqbf | Ud | Máquina de lavar louça independente, de 449 mm de largura, 845 mm de altura e 600 mm de profundidade, cor branca, com capacidade para 10 talheres, consumo de energia por 100 ciclos do programa Eco 76 kWh, consumo de água do programa Eco 9,5 l, classe de eficiência energética E, classe de emissão de ruído aéreo B, segundo o Regulamento Delegado (UE) N.º 2019/2017. (material) | 1 | 84145.79 | 84145.790 |
| mo008 | h | Oficial de 1ª canalizador. (mão de obra) | 0.444 | 644.41 | 286.118 |
| mo003 | h | Oficial de 1ª electricista. (mão de obra) | 0.19 | 644.41 | 122.438 |
| % | % | Custos directos complementares | 2 % | 84554.346 | 1691.087 |
|  |  | Custos directos |  |  | 86245.433 |

## Recursos

**mt32lav010bqbf** Ud Máquina de lavar louça independente
Dados técnicos: Custo energético 1187.609 MJ; Emissão de CO2 49.529 kg
Resíduos:
- embalagem: re150101 Embalagens de papel e cartão. (componente de resíduo); rendimento 1.5 kg; Código LER 15 01 01; Massa do elemento 1 kg; Volume 0.001333 m3
- embalagem: re170604 Materiais de isolamento não abrangidos em 17 06 01 e 17 06 03. (componente de resíduo); rendimento 0.075 kg; Código LER 17 06 04; Massa do elemento 1 kg; Volume 0.001667 m3
