# Equipamento de chuveiro

- Propriedade do ficheiro: CYPE Ingenieros S.A.
- Formato: FIEBDC-3/2016
- Programa: Gerador de preços para construção civil. CYPE Ingenieros, S.A.
- Data: 19/04/2024
- Âmbito geográfico: Cabo Verde
- Moeda: CVE
- Custos indirectos: 3 %
- IVA: 15 %

## S Equipamentos fixos e sinalização

### SG Torneiras

#### SGD Para chuveiros

**SGD085** Ud Equipamento de chuveiro.
Equipamento de chuveiro, formado por chuveiro de mão, acabamento cromado, com dois tipos de jacto (Rain e Jet), com limitador de caudal a 5,7 l/min, aro protector de silicone com tecnologia ShockProof e sistema anticalcário, Rampa, de 60 cm de comprimento, acabamento cromado, com elemento deslizante para ajuste em altura e bicha de chuveiro de 1,75 m de comprimento. Inclusive elementos de fixação e juntas elásticas.
Inclui: Colocação. Ligação e verificação do seu correcto funcionamento.
Critério de medição de projecto: Número de unidades previstas, segundo documentação gráfica de Projecto.
Critério de medição de obra: Medir-se-á o número de unidades realmente colocadas segundo especificações de Projecto.

| Código | Un | Descrição | Rendimento | Preço | Importância |
|---|---|---|---|---|---|
| mt31gro136a | Ud | Equipamento de chuveiro, formado por chuveiro de mão, acabamento cromado, com dois tipos de jacto (Rain e Jet), com limitador de caudal a 5,7 l/min, aro protector de silicone com tecnologia ShockProof e sistema anticalcário, Rampa, de 60 cm de comprimento, acabamento cromado, com elemento deslizante para ajuste em altura e bicha de chuveiro de 1,75 m de comprimento, inclusive elementos de fixação e juntas elásticas. (material) | 1 | 9451.32 | 9451.320 |
| mo008 | h | Oficial de 1ª canalizador. (mão de obra) | 0.259 | 639.39 | 165.602 |
| % | % | Custos directos complementares | 2 % | 9616.922 | 192.338 |
|  |  | Custos directos |  |  | 9809.260 |
