# Porta-rolos para casa de banho

- Propriedade do ficheiro: CYPE Ingenieros S.A.
- Formato: FIEBDC-3/2016
- Programa: Gerador de preços para construção civil. CYPE Ingenieros, S.A.
- Data: 19/04/2024
- Âmbito geográfico: Cabo Verde
- Moeda: CVE
- Custos indirectos: 3 %
- IVA: 15 %

## S Equipamentos fixos e sinalização

### SM Casas de banho

#### SMA Acessórios

**SMA040** Ud Porta-rolos para casa de banho.
Porta-rolos de papel higiénico, doméstico, com tampa fixa, de aço inoxidável AISI 304 com acabamento acetinado. Fixação ao suporte com as fixações fornecidas pelo fabricante.
Inclui: Marcação. Colocação e fixação.
Critério de medição de projecto: Número de unidades previstas, segundo documentação gráfica de Projecto.
Critério de medição de obra: Medir-se-á o número de unidades realmente colocadas segundo especificações de Projecto.

| Código | Un | Descrição | Rendimento | Preço | Importância |
|---|---|---|---|---|---|
| mt31abp050bc | Ud | Porta-rolos de papel higiénico, doméstico, com tampa fixa, de aço inoxidável AISI 304 com acabamento acetinado. (material) | 1 | 4219.76 | 4219.760 |
| mo107 | h | Ajudante de canalizador. (mão de obra) | 0.13 | 398.19 | 51.765 |
| % | % | Custos directos complementares | 2 % | 4271.525 | 85.431 |
|  |  | Custos directos |  |  | 4356.956 |
