# Secador de mãos com torneira incorporada

- Propriedade do ficheiro: CYPE Ingenieros S.A.
- Formato: FIEBDC-3/2016
- Programa: Gerador de preços para construção civil. CYPE Ingenieros, S.A.
- Data: 19/04/2024
- Âmbito geográfico: Cabo Verde
- Moeda: CVE
- Custos indirectos: 3 %
- IVA: 15 %

## S Equipamentos fixos e sinalização

### SM Casas de banho

#### SMB Secadores de mãos

**SMB020** Ud Secador de mãos com torneira incorporada.
Secador de mãos eléctrico com torneira de aço inoxidável, de tubo curto, instalado sobre lavatório, com filtro HEPA, alimentação monofásica a 230 V, potência nominal 1600 W, carcaça do motor de ABS, activação automática através de infravermelhos tanto da saída da água como da do ar, tempo de secagem de mãos 12 segundos, velocidade de saída do ar 690 km/h, fluxo de ar 30 litros/segundo, torneira de 159 mm de altura, 295 mm de largura e 281 mm de profundidade, motor de 262 mm de altura, 141 mm de largura e 189 mm de profundidade, fluxo de água 4 litros/minuto, arejador, taxa de redução bacteriana no filtro de ar de 99,9%, protecção IP35, peso 4,3 kg.
Inclui: Marcação. Colocação e fixação do secador de mãos. Instalação da caixa do motor. Ligação do motor com o secador de mãos. Ligação do motor à rede de água pré-misturada. Ligação à rede eléctrica. Verificação do seu correcto funcionamento.
Critério de medição de projecto: Número de unidades previstas, segundo documentação gráfica de Projecto.
Critério de medição de obra: Medir-se-á o número de unidades realmente colocadas segundo especificações de Projecto.

| Código | Un | Descrição | Rendimento | Preço | Importância |
|---|---|---|---|---|---|
| mt31sdy030a | Ud | Secador de mãos eléctrico com torneira de aço inoxidável, de tubo curto, instalado sobre lavatório, com filtro HEPA, alimentação monofásica a 230 V, potência nominal 1600 W, carcaça do motor de ABS, activação automática através de infravermelhos tanto da saída da água como da do ar, tempo de secagem de mãos 12 segundos, velocidade de saída do ar 690 km/h, fluxo de ar 30 litros/segundo, torneira de 159 mm de altura, 295 mm de largura e 281 mm de profundidade, motor de 262 mm de altura, 141 mm de largura e 189 mm de profundidade, fluxo de água 4 litros/minuto, arejador, taxa de redução bacteriana no filtro de ar de 99,9%, protecção IP35, peso 4,3 kg. (material) | 1 | 308826.19 | 308826.190 |
| mo107 | h | Ajudante de canalizador. (mão de obra) | 0.519 | 398.19 | 206.661 |
| % | % | Custos directos complementares | 2 % | 309032.851 | 6180.657 |
|  |  | Custos directos |  |  | 315213.508 |

## Recursos

**mt31sdy030a** Ud Secador de mãos eléctrico com torneira de aço inoxidável
Dados técnicos: Custo energético 353.085 MJ; Emissão de CO2 23.581 kg
Resíduos:
- embalagem: re150101 Embalagens de papel e cartão. (componente de resíduo); rendimento 0.086 kg; Código LER 15 01 01; Massa do elemento 1 kg; Volume 0.001333 m3
