# Dispensador de aromas

- Propriedade do ficheiro: CYPE Ingenieros S.A.
- Formato: FIEBDC-3/2016
- Programa: Gerador de preços para construção civil. CYPE Ingenieros, S.A.
- Data: 29/10/2024
- Âmbito geográfico: Cabo Verde
- Moeda: CVE
- Custos indirectos: 3 %
- IVA: 15 %

## S Equipamentos fixos e sinalização

### SM Casas de banho

#### SMF Ambientadores

**SMF010** Ud Dispensador de aromas.
Ambientador electrónico, com botão on/off, led indicador de carga de aerossol, led indicador de bateria e sensor de luz, de polipropileno branco e azul, de 240x86x85 mm. Totalmente montado.
Inclui: Marcação no paramento da localização do acessório. Colocação e fixação dos acessórios de suporte.
Critério de medição de projecto: Número de unidades previstas, segundo documentação gráfica de Projecto.
Critério de medição de obra: Medir-se-á o número de unidades realmente colocadas segundo especificações de Projecto.

| Código | Un | Descrição | Rendimento | Preço | Importância |
|---|---|---|---|---|---|
| mt31abn070a | Ud | Ambientador electrónico, com botão on/off, led indicador de carga de aerossol, led indicador de bateria e sensor de luz, de polipropileno branco e azul, de 240x86x85 mm. (material) | 1 | 6623.22 | 6623.220 |
| mo107 | h | Ajudante de canalizador. (mão de obra) | 0.195 | 401.31 | 78.255 |
| % | % | Custos directos complementares | 2 % | 6701.475 | 134.030 |
|  |  | Custos directos |  |  | 6835.505 |

## Recursos

**mt31abn070a** Ud Ambientador electrónico
Dados técnicos: Custo energético 43.716 MJ; Emissão de CO2 1.429 kg
Resíduos:
- embalagem: re150101 Embalagens de papel e cartão. (componente de resíduo); rendimento 0.072 kg; Código LER 15 01 01; Massa do elemento 1 kg; Volume 0.001333 m3
