# Espelho de aumento para banho

- Propriedade do ficheiro: CYPE Ingenieros S.A.
- Formato: FIEBDC-3/2016
- Programa: Gerador de preços para construção civil. CYPE Ingenieros, S.A.
- Data: 29/10/2024
- Âmbito geográfico: Cabo Verde
- Moeda: CVE
- Custos indirectos: 3 %
- IVA: 15 %

## S Equipamentos fixos e sinalização

### SM Casas de banho

#### SMG Espelhos

**SMG010** Ud Espelho de aumento para banho.
Espelho giratório, para casa de banho, de latão com acabamento cromado, com aumento numa face e suporte mural com braço extensível. Fixação ao suporte com as fixações fornecidas pelo fabricante.
Inclui: Marcação no paramento da localização do acessório. Colocação e fixação dos acessórios de suporte.
Critério de medição de projecto: Número de unidades previstas, segundo documentação gráfica de Projecto.
Critério de medição de obra: Medir-se-á o número de unidades realmente executadas segundo especificações de Projecto.

| Código | Un | Descrição | Rendimento | Preço | Importância |
|---|---|---|---|---|---|
| mt31abp110a | Ud | Espelho giratório, para casa de banho, de latão com acabamento cromado, com aumento numa face e suporte mural com braço extensível. (material) | 1 | 10856.44 | 10856.440 |
| mo107 | h | Ajudante de canalizador. (mão de obra) | 0.13 | 401.31 | 52.170 |
| % | % | Custos directos complementares | 2 % | 10908.610 | 218.172 |
|  |  | Custos directos |  |  | 11126.782 |
