# Conjunto de lava-olhos e chuveiro de emergência

- Propriedade do ficheiro: CYPE Ingenieros S.A.
- Formato: FIEBDC-3/2016
- Programa: Gerador de preços para construção civil. CYPE Ingenieros, S.A.
- Data: 19/04/2024
- Âmbito geográfico: Cabo Verde
- Moeda: CVE
- Custos indirectos: 3 %
- IVA: 15 %

## S Equipamentos fixos e sinalização

### SM Casas de banho

#### SMJ Lava-olhos e chuveiros de emergência

**SMJ030** Ud Conjunto de lava-olhos e chuveiro de emergência.
Conjunto de lava-olhos e chuveiro de emergência, com estrutura de tubo de aço galvanizado pintado com epóxi, bacia do lava-olhos de polipropileno, com válvula de corte de accionamento por alavanca lateral, chuveiro com difusor de polipropileno, accionado através de tirante rígido com punho triangular, tampas de protecção contra o pó, ligações de latão de 1 1/4" de diâmetro, tanto para o abastecimento como para a drenagem, caudal de água do lava-olhos 14 litros/minuto, caudal de água do chuveiro 120 litros/minuto, com válvula de corte e sifão curvo. Inclusive ligação à rede de água fria e à rede de drenagem existentes e fixação ao suporte. Totalmente instalado, ligado, testado e em funcionamento.
Inclui: Implantação e traçado no paramento suporte da situação do aparelho. Colocação, nivelamento e fixação dos elementos de suporte. Nivelação, aprume e colocação do aparelho. Ligação à rede de água fria e à rede de drenagem.
Critério de medição de projecto: Número de unidades previstas, segundo documentação gráfica de Projecto.
Critério de medição de obra: Medir-se-á o número de unidades realmente colocadas segundo especificações de Projecto.

| Código | Un | Descrição | Rendimento | Preço | Importância |
|---|---|---|---|---|---|
| mt30eme040a | Ud | Conjunto de lava-olhos e chuveiro de emergência, com estrutura de tubo de aço galvanizado pintado com epóxi, bacia do lava-olhos de polipropileno, com válvula de corte de accionamento por alavanca lateral, chuveiro com difusor de polipropileno, accionado através de tirante rígido com punho triangular, tampas de protecção contra o pó, ligações de latão de 1 1/4" de diâmetro, tanto para o abastecimento como para a drenagem, caudal de água do lava-olhos 14 litros/minuto, caudal de água do chuveiro 120 litros/minuto. (material) | 1 | 125353.22 | 125353.220 |
| mt36www005b | Ud | Acoplamento à parede incorporado com plafon, de PVC, série B, cor branca, para escoamento de águas residuais (a baixa e alta temperatura) no interior dos edifícios, ligação mista de 1 1/4"x40 mm de diâmetro, segundo NP EN 1329-1, com válvula de drenagem. (material) | 1 | 1771.04 | 1771.040 |
| mt37sve010e | Ud | Válvula de esfera de latão niquelado para enroscar de 1 1/4". (material) | 1 | 2713.83 | 2713.830 |
| mt30www010 | Ud | Material auxiliar para instalação de aparelho sanitário. (material) | 1 | 274.92 | 274.920 |
| mo107 | h | Ajudante de canalizador. (mão de obra) | 0.13 | 398.19 | 51.765 |
| % | % | Custos directos complementares | 2 % | 130164.775 | 2603.296 |
|  |  | Custos directos |  |  | 132768.071 |

## Recursos

**mt30eme040a** Ud Conjunto de lava-olhos e chuveiro de emergência
Dados técnicos: Custo energético 1305.186 MJ; Emissão de CO2 81.779 kg
Resíduos:
- embalagem: re150101 Embalagens de papel e cartão. (componente de resíduo); rendimento 1.245 kg; Código LER 15 01 01; Massa do elemento 1 kg; Volume 0.001333 m3

**mt37sve010e** Ud Válvula de esfera de latão niquelado para enroscar de 1 1/4"
Dados técnicos: Custo energético 1282.649 MJ; Emissão de CO2 86.201 kg
Resíduos:
- embalagem: re150101 Embalagens de papel e cartão; rendimento 0.072 kg
