# Corrimão para deficientes, reabilitação e idosos, de alumínio

- Propriedade do ficheiro: CYPE Ingenieros S.A.
- Formato: FIEBDC-3/2016
- Programa: Gerador de preços para construção civil. CYPE Ingenieros, S.A.
- Data: 19/04/2024
- Âmbito geográfico: Cabo Verde
- Moeda: CVE
- Custos indirectos: 3 %
- IVA: 15 %

## S Equipamentos fixos e sinalização

### SP Aparelhos sanitários adaptados e ajudas técnicas

#### SPA Assentos, barras de apoio e corrimões

**SPA040** m Corrimão para deficientes, reabilitação e idosos, de alumínio.
Corrimão para deficientes, reabilitação e idosos, colocado na parede, de alumínio e nylon, de 35 mm de diâmetro. Inclusive elementos de fixação.
Inclui: Colocação, nivelamento e fixação dos elementos de suporte. Limpeza do elemento.
Critério de medição de projecto: Comprimento medido entre eixos, segundo documentação gráfica de Projecto.
Critério de medição de obra: Medir-se-á o número de unidades realmente colocadas segundo especificações de Projecto.

| Código | Un | Descrição | Rendimento | Preço | Importância |
|---|---|---|---|---|---|
| mt31abp150a | m | Corrimão para deficientes, reabilitação e idosos, de alumínio e nylon, de 35 mm de diâmetro, fornecido com peças auxiliares de remate de secção curva. (material) | 1 | 18463.41 | 18463.410 |
| mo107 | h | Ajudante de canalizador. (mão de obra) | 0.389 | 398.19 | 154.896 |
| % | % | Custos directos complementares | 2 % | 18618.306 | 372.366 |
|  |  | Custos directos |  |  | 18990.672 |

Resíduos:
- colocação: mt31abp150a; factor de resíduo 0.024

## Recursos

**mt31abp150a** m Corrimão para deficientes
Dados técnicos: Custo energético 69.065 MJ; Emissão de CO2 5.065 kg; Código LER 17 04 02; Massa do elemento 0.61 kg; Volume 0.000407 m3
Resíduos:
- embalagem: re170203 Plástico. (componente de resíduo); rendimento 0.008 kg; Código LER 17 02 03; Massa do elemento 1 kg; Volume 0.001667 m3
