# Banco de madeira para vestiário

- Propriedade do ficheiro: CYPE Ingenieros S.A.
- Formato: FIEBDC-3/2016
- Programa: Gerador de preços para construção civil. CYPE Ingenieros, S.A.
- Data: 29/10/2024
- Âmbito geográfico: Cabo Verde
- Moeda: CVE
- Custos indirectos: 3 %
- IVA: 15 %

## S Equipamentos fixos e sinalização

### SV Vestiários

#### SVB Bancos

**SVB010** Ud Banco de madeira para vestiário.
Banco mural para vestiário, de 1000 mm de comprimento, 380 mm de profundidade e 390 mm de altura, formado por assento de três tábuas de madeira envernizada de pinho de Flandres, de 90x20 mm de secção, fixado a uma estrutura tubular de aço, de 35x35 mm de secção, pintada com resina de epóxi/poliéster cor branca. Inclusive acessórios de montagem e elementos de ancoragem a paramento vertical. Totalmente montado.
Inclui: Marcação. Montagem e fixação do banco.
Critério de medição de projecto: Número de unidades previstas, segundo documentação gráfica de Projecto.
Critério de medição de obra: Medir-se-á o número de unidades realmente colocadas segundo especificações de Projecto.

| Código | Un | Descrição | Rendimento | Preço | Importância |
|---|---|---|---|---|---|
| mt45bvg020a | Ud | Banco mural para vestiário, de 1000 mm de comprimento, 380 mm de profundidade e 390 mm de altura, formado por assento de três tábuas de madeira envernizada de pinho de Flandres, de 90x20 mm de secção, fixado a uma estrutura tubular de aço, de 35x35 mm de secção, pintada com resina de epóxi/poliéster cor branca, inclusive acessórios de montagem e elementos de ancoragem a paramento vertical. (material) | 1 | 11110.51 | 11110.510 |
| mo011 | h | Oficial de 1ª montador. (mão de obra) | 0.195 | 644.41 | 125.660 |
| mo080 | h | Ajudante de montador. (mão de obra) | 0.195 | 402.07 | 78.404 |
| % | % | Custos directos complementares | 2 % | 11314.574 | 226.291 |
|  |  | Custos directos |  |  | 11540.865 |

## Recursos

**mt45bvg020a** Ud Banco mural para vestiário
Dados técnicos: Custo energético 241.206 MJ; Emissão de CO2 -1.327 kg
Resíduos:
- embalagem: re150101 Embalagens de papel e cartão. (componente de resíduo); rendimento 0.5 kg; Código LER 15 01 01; Massa do elemento 1 kg; Volume 0.001333 m3
