# Banco de madeira para vestiário

- Propriedade do ficheiro: CYPE Ingenieros S.A.
- Formato: FIEBDC-3/2016
- Programa: Gerador de preços para construção civil. CYPE Ingenieros, S.A.
- Data: 29/10/2024
- Âmbito geográfico: Cabo Verde
- Moeda: CVE
- Custos indirectos: 3 %
- IVA: 15 %

## S Equipamentos fixos e sinalização

### SV Vestiários

#### SVB Bancos

**SVB010** Ud Banco de madeira para vestiário.
Banco duplo para vestiário com encosto, cabide, prateleira superior e sapateira, de 1000 mm de comprimento, 780 mm de profundidade e 1810 mm de altura, formado por dois assentos de três tábuas, dois encostos de uma tábua, dois cabides de uma tábua com três cabides metálicos, duas prateleiras superiores de uma tábua e duas sapateiras de duas tábuas cada um, de madeira envernizada de pinho de Flandres, de 90x20 mm de secção, fixados a uma estrutura tubular de aço, de 35x35 mm de secção, pintada com resina de epóxi/poliéster cor branca. Inclusive acessórios de montagem. Totalmente montado.
Inclui: Marcação. Montagem e colocação do banco.
Critério de medição de projecto: Número de unidades previstas, segundo documentação gráfica de Projecto.
Critério de medição de obra: Medir-se-á o número de unidades realmente colocadas segundo especificações de Projecto.

| Código | Un | Descrição | Rendimento | Preço | Importância |
|---|---|---|---|---|---|
| mt45bvg070a | Ud | Banco duplo para vestiário com encosto, cabide, prateleira superior e sapateira, de 1000 mm de comprimento, 780 mm de profundidade e 1810 mm de altura, formado por dois assentos de três tábuas, dois encostos de uma tábua, dois cabides de uma tábua com três cabides metálicos, duas prateleiras superiores de uma tábua e duas sapateiras de duas tábuas cada um, de madeira envernizada de pinho de Flandres, de 90x20 mm de secção, fixados a uma estrutura tubular de aço, de 35x35 mm de secção, pintada com resina de epóxi/poliéster cor branca, inclusive acessórios de montagem. (material) | 1 | 43298.32 | 43298.320 |
| mo011 | h | Oficial de 1ª montador. (mão de obra) | 0.389 | 644.41 | 250.675 |
| mo080 | h | Ajudante de montador. (mão de obra) | 0.389 | 402.07 | 156.405 |
| % | % | Custos directos complementares | 2 % | 43705.400 | 874.108 |
|  |  | Custos directos |  |  | 44579.508 |

## Recursos

**mt45bvg070a** Ud Banco duplo para vestiário com encosto
Dados técnicos: Custo energético 1566.366 MJ; Emissão de CO2 -10.944 kg
Resíduos:
- embalagem: re150101 Embalagens de papel e cartão. (componente de resíduo); rendimento 0.522 kg; Código LER 15 01 01; Massa do elemento 1 kg; Volume 0.001333 m3
