# Cacifo de painel fenólico HPL

- Propriedade do ficheiro: CYPE Ingenieros S.A.
- Formato: FIEBDC-3/2016
- Programa: Gerador de preços para construção civil. CYPE Ingenieros, S.A.
- Data: 29/10/2024
- Âmbito geográfico: Cabo Verde
- Moeda: CVE
- Custos indirectos: 3 %
- IVA: 15 %

## S Equipamentos fixos e sinalização

### SV Vestiários

#### SVT Cacifos

**SVT020** Ud Cacifo de painel fenólico HPL.
Cacifo modular para vestiário, de 300 mm de largura, 500 mm de profundidade e 1800 mm de altura, de painel fenólico HPL, cor a escolher formado por duas portas de 900 mm de altura e 13 mm de espessura, laterais, estantes, tecto, divisão e chão de 10 mm de espessura, e fundo perfurado para ventilação de 3 mm de espessura. Incluindo elementos de fixação, pés reguláveis de PVC, fechaduras, chaves, placas de numeração, dobradiças anti-vandalismo de aço inoxidável e barras para pendurar de alumínio com cabides anti-deslizantes de ABS. Totalmente montado.
Inclui: Marcação. Colocação, nivelamento e fixação do cacifo.
Critério de medição de projecto: Número de unidades previstas, segundo documentação gráfica de Projecto.
Critério de medição de obra: Medir-se-á o número de unidades realmente colocadas segundo especificações de Projecto.

| Código | Un | Descrição | Rendimento | Preço | Importância |
|---|---|---|---|---|---|
| mt45tvg020a | Ud | Cacifo modular para vestiário, de 300 mm de largura, 500 mm de profundidade e 1800 mm de altura, de painel fenólico HPL, cor a escolher formado por duas portas de 900 mm de altura e 13 mm de espessura, laterais, estantes, tecto, divisão e chão de 10 mm de espessura, e fundo perfurado para ventilação de 3 mm de espessura, inclusive pés reguláveis de PVC, fechaduras, chaves, placas de numeração, dobradiças anti-vandalismo de aço inoxidável e barras para pendurar de alumínio com cabides anti-deslizantes de ABS. (material) | 1 | 31044.08 | 31044.080 |
| mo011 | h | Oficial de 1ª montador. (mão de obra) | 0.259 | 644.41 | 166.902 |
| mo080 | h | Ajudante de montador. (mão de obra) | 0.259 | 402.07 | 104.136 |
| % | % | Custos directos complementares | 2 % | 31315.118 | 626.302 |
|  |  | Custos directos |  |  | 31941.420 |

## Recursos

**mt45tvg020a** Ud Cacifo modular para vestiário
Dados técnicos: Custo energético 1197.475 MJ; Emissão de CO2 51.249 kg
Resíduos:
- embalagem: re150101 Embalagens de papel e cartão. (componente de resíduo); rendimento 0.514 kg; Código LER 15 01 01; Massa do elemento 1 kg; Volume 0.001333 m3
