# Electrobomba submergível

- Propriedade do ficheiro: CYPE Ingenieros S.A.
- Formato: FIEBDC-3/2016
- Programa: Gerador de preços para construção civil. CYPE Ingenieros, S.A.
- Data: 29/10/2024
- Âmbito geográfico: Cabo Verde
- Moeda: CVE
- Custos indirectos: 3 %
- IVA: 15 %

## U Infra-estruturas no logradouro

### UA Drenagens complementares

#### UAB Bombas de extracção

**UAB005** Ud Electrobomba submergível.
Conjunto de duas bombas iguais, uma delas de reserva, sendo cada uma delas uma electrobomba submergível, para bombagem de águas limpas ou ligeiramente carregadas, construída em ferro fundido, com uma potência de 1,1 kW, para uma altura máxima de imersão de 20 m, temperatura máxima do líquido conduzido 40°C, tamanho máximo de passagem de sólidos 6 mm, com corpo de impulsão, impulsor, carcaça e tampa do motor de ferro fundido GG25, eixo do motor de aço inoxidável AISI 420, fecho mecânico de carboneto de silício/silício, motor assíncrono de 2 polos, eficiência IE3, isolamento classe H, para alimentação monofásica a 230 V e 50 Hz de frequência, protecção IP68, cabo de ligação e quadro eléctrico com duplo condensador e disjuntor magneto-térmico, kit de descida e ancoragem automático. Inclusive acessórios, uniões e peças especiais para a instalação das electrobombas.
Inclui: Marcação. Colocação das bombas. Colocação e fixação de tubagens e acessórios.
Critério de medição de projecto: Número de unidades previstas, segundo documentação gráfica de Projecto.
Critério de medição de obra: Medir-se-á o número de unidades realmente executadas segundo especificações de Projecto.

| Código | Un | Descrição | Rendimento | Preço | Importância |
|---|---|---|---|---|---|
| mt36bse150aaa | Ud | Electrobomba submergível, para bombagem de águas limpas ou ligeiramente carregadas, construída em ferro fundido, com uma potência de 1,1 kW, para uma altura máxima de imersão de 20 m, temperatura máxima do líquido conduzido 40°C, tamanho máximo de passagem de sólidos 6 mm, com corpo de impulsão, impulsor, carcaça e tampa do motor de ferro fundido GG25, eixo do motor de aço inoxidável AISI 420, fecho mecânico de carboneto de silício/silício, motor assíncrono de 2 polos, eficiência IE3, isolamento classe H, para alimentação monofásica a 230 V e 50 Hz de frequência, protecção IP68, cabo de ligação e quadro eléctrico com duplo condensador e disjuntor magneto-térmico. (material) | 2 | 254888.2 | 509776.400 |
| mt36bse007a | Ud | Kit de descida e ancoragem automático para electrobomba submergível, de ferro fundido. (material) | 2 | 47950.85 | 95901.700 |
| mt36bse006a | Ud | Regulador de nível para águas limpas, com cabo de 3 m. (material) | 2 | 3645.23 | 7290.460 |
| mt36bom020 | Ud | Acessórios para instalação de bomba submergível portátil, para bombagem de águas, instalada em caixa enterrada e ligação à rede de saneamento. (material) | 2 | 3668.11 | 7336.220 |
| mt36bom060a | Ud | Instalação de bomba submergível portátil, para bombagem de águas, em caixa enterrada e ligação à rede eléctrica. (material) | 2 | 2450.85 | 4901.700 |
| mo008 | h | Oficial de 1ª canalizador. (mão de obra) | 1.977 | 644.41 | 1273.999 |
| mo107 | h | Ajudante de canalizador. (mão de obra) | 1.977 | 401.31 | 793.390 |
| mo003 | h | Oficial de 1ª electricista. (mão de obra) | 3.311 | 644.41 | 2133.642 |
| % | % | Custos directos complementares | 2 % | 629407.511 | 12588.150 |
|  |  | Custos directos |  |  | 641995.661 |

## Recursos

**mt36bse150aaa** Ud Electrobomba submergível
Dados técnicos: Custo energético 1042.373 MJ; Emissão de CO2 71.889 kg
Resíduos:
- embalagem: re150101 Embalagens de papel e cartão. (componente de resíduo); rendimento 1.604 kg; Código LER 15 01 01; Massa do elemento 1 kg; Volume 0.001333 m3
